# Revêtement avec pièces irrégulières d'ardoise, d'entre 3 et 4 cm d'épaisseur, posé et jointoyé avec du mortier de ciment M-7,5

- Propriété du fichier: CYPE INGENIEROS, S.A.
- Format: FIEBDC-3/2002
- Zone géographique: République du Congo
- Devise: XAF
- Coûts indirects: 3.00 %
- Frais généraux: 13.00 %
- Bénéfice: 6.00 %
- TVA: 18.00 %

**VPA080** m² Revêtement avec pièces irrégulières d'ardoise, d'entre 3 et 4 cm d'épaisseur, posé et jointoyé avec du mortier de ciment M-7,5.
Revêtement avec pièces irrégulières d'ardoise, d'entre 3 et 4 cm d'épaisseur, finition naturelle, posé avec du mortier de ciment M-7,5 et jointoyé avec le même matériau. Comprend la préparation préalable des pierres, les coupes, les arrêts des bords, la réalisation des rencontres avec d'autres matériaux, les joints et le nettoyage final.
Inclut: Préparation de la surface support. Préparation des pièces. Mise en place des pièces. Jointoiement. Nettoyage.
Critère de métré de projet: Surface mesurée en projection horizontale, selon documentation graphique du Projet.
Critère de mesure de l'ouvrage: On mesurera, en projection horizontale, la surface réellement exécutée selon les spécifications du Projet.

| Code | U | Désignation | Quantité | Prix | Montant |
|---|---|---|---|---|---|
| mt19cir010c | m² | Pièces irrégulières d'ardoise, d'entre 3 et 4 cm d'épaisseur, finition naturelle. (matériau) | 1.050 | 30008.26 | 31508.67 |
| mt09mor010d | m³ | Mortier de ciment CEM II/B-P 32,5 N type M-7,5, confectionné sur site avec 300 kg/m³ de ciment et une proportion en volume 1/5. (matériau) | 0.030 | 83436.19 | 2503.09 |
| mt08aaa010a | m³ | Eau. (matériau) | 0.020 | 1023.34 | 20.47 |
| mo022 | h | Compagnon professionnel III/CP2 poseur de pierre naturelle. (main-d'œuvre) | 0.671 | 1424.42 | 955.79 |
| mo060 | h | Ouvrier professionnel II/OP poseur de pierre naturelle. (main-d'œuvre) | 0.671 | 908.13 | 609.36 |
| mo113 | h | Ouvrier d'exécution I/OE1 construction. (main-d'œuvre) | 0.134 | 871.30 | 116.75 |
| % | % | Frais de chantier des unités d'ouvrage | 2 % | 35714.13 | 714.28 |
|  |  | Coûts directs |  |  | 36428.41 |
