# Moulure cache-câbles. Mise en place en façade

- Propriété du fichier: CYPE INGENIEROS, S.A.
- Format: FIEBDC-3/2002
- Zone géographique: République du Congo
- Devise: XAF
- Coûts indirects: 3.00 %
- Frais généraux: 13.00 %
- Bénéfice: 6.00 %
- TVA: 18.00 %

## E Enveloppe et finition extérieure

### EC Éléments complémentaires de façade

#### ECM Moulures

**ECM010** m Moulure cache-câbles. Mise en place en façade.
Moulure cache-câbles, en polystyrène expansé, avec recouvrement de mortier acrylique, de 260x165x1200 mm, avec profilé d'appui en "L", en acier galvanisé; fixée au parement de façade avec ancrage mécanique avec douilles en nylon et vis en acier; pose de la moulure avec un mortier-colle et scellement des joints entre pièces et des assemblages avec les murs avec un adhésif à base de polyuréthane.
Critère d'évaluation économique: Le prix ne comprend pas le revêtement.
Inclut: Préparation de la surface d'appui. Implantation et installation des profilés d'appui. Réalisation des ancrages. Application du mortier adhésif. Mise en place, aplomb, nivellement et alignement des pièces. Scellement des joints. Réparation des éventuelles imperfections causées pendant son installation. Ponçage des joints. Nettoyage.
Critère pour le métré: Longueur mesurée aux axes, selon documentation graphique du Projet.
Critère pour le mémoire: On mesurera, aux axes, la longueur réellement exécutée selon les spécifications du Projet.

| Code | U | Désignation | Quantité | Prix | Montant |
|---|---|---|---|---|---|
| mt26aaa033a | U | Ancrage mécanique avec cheville en nylon et vis en acier galvanisé, à tête fraisée. (matériau) | 2.000 | 247.92 | 495.84 |
| mt28bau010a | kg | Mortier adhésif, composé de ciment, liants organiques, granulat de 0,6 mm de taille maximale et additifs, pour adhérer et renforcer les panneaux isolants, et comme couche de base, préalablement mélangé avec de l'eau. (matériau) | 1.100 | 1069.72 | 1176.69 |
| mt20mhe030d | m | Moulure cache-câbles, en polystyrène expansé, avec recouvrement de mortier acrylique, de 260x165x1200 mm, avec profilé d'appui en "L", en acier galvanisé, fournie en pièces jusqu'à 1,25 m de longueur; réservation intérieure de 60x150 mm. (matériau) | 1.050 | 25980.05 | 27279.05 |
| mt20wwa031 | U | Cartouche de 310 cm³ d' adhésif à base de polyuréthane, imperméable. (matériau) | 0.250 | 15017.51 | 3754.38 |
| mt28mop310ma | kg | Mortier acrylique, couleur blanche, composé de résines acryliques, pigments minéraux et additifs organiques et inorganiques, antimoisissure, perméable à la vapeur d'eau et avec résistance au vieillissement, à la contamination urbaine et aux rayons UV, pour revêtement dans les parements extérieurs. (matériau) | 0.100 | 2573.96 | 257.40 |
| op00amo010 |  | Rectifieuse ou scie radiale. | 1.000 | 0.00 | 0.00 |
| op00tal010 |  | Perceuse. | 1.000 | 0.00 | 0.00 |
| mo020 | h | Compagnon professionnel III/CP2 construction. (main-d'œuvre) | 0.290 | 2380.68 | 690.40 |
| mo113 | h | Ouvrier d'exécution I/OE1 construction. (main-d'œuvre) | 0.581 | 1468.69 | 853.31 |
| % | % | Frais de chantier des unités d'ouvrage | 2 % | 34507.07 | 690.14 |
|  |  | Coûts directs |  |  | 35197.21 |
