# Électropompe pour piscine

- Propriété du fichier: CYPE Ingenieros S.A.
- Format: FIEBDC-3/2016
- Logiciel: Générateur de prix de la construction. CYPE Ingenieros, S.A.
- Date: 23/09/2024
- Zone géographique: République du Congo
- Devise: XAF
- Coûts indirects: 3 %
- Frais généraux: 13 %
- Bénéfice: 6 %
- TVA: 18 %

## A VRD et aménagements extérieurs

### AB Bassins et équipements de piscine

#### ABE Équipements électriques

**ABE040** U Électropompe pour piscine.
Électropompe centrifuge de fonte de fer, d'une puissance de 7,5 kW, 1500 tr/min, fermeture mécanique et axe d'acier inoxydable AISI 316, moteur asynchrone, protection IP54, isolation classe F, pour alimentation triphasée à 400/690 V et 50 Hz de fréquence, débit maximum 150 m³/h pour une pression de 10 mCE et niveau de pression sonore 75 dBA. Comprend préfiltre.
Inclut: Mise en place. Connexion et contrôle de son bon fonctionnement.
Critère pour le métré: Nombre d'unités prévues, selon documentation graphique du Projet.
Critère pour le mémoire: On mesurera le nombre d'unités réellement exécutées selon les spécifications du Projet.

| Code | U | Désignation | Quantité | Prix | Montant |
|---|---|---|---|---|---|
| mt47ped101dd | U | Électropompe centrifuge de fonte de fer, d'une puissance de 7,5 kW, 1500 tr/min, fermeture mécanique et axe d'acier inoxydable AISI 316, moteur asynchrone, protection IP54, isolation classe F, pour alimentation triphasée à 400/690 V et 50 Hz de fréquence, débit maximum 150 m³/h pour une pression de 10 mCE et niveau de pression sonore 75 dBA, y compris préfiltre. (matériau) | 1 | 3711497.16 | 3711497.160 |
| mo008 | h | Compagnon professionnel III/CP2 plombier. (main-d'œuvre) | 1.742 | 2446.3 | 4261.455 |
| mo107 | h | Ouvrier professionnel II/OP plombier. (main-d'œuvre) | 1.742 | 1523.45 | 2653.850 |
| % | % | Frais de chantier des unités d'ouvrage | 2 % | 3718412.465 | 74368.249 |
|  |  | Coûts directs |  |  | 3792780.714 |

## Ressources

**mt47ped101dd** U Électropompe centrifuge de fonte de fer
Données techniques: Coût énergétique 6014.764 MJ; Émission de CO2 408.643 kg
Déchets:
- emballage: re150101 Emballages en papier et en carton. (composant de déchet); quantité 1.668 kg; Code CED 15 01 01; Masse de l'élément 1 kg; Volume 0.001333 m3
