# Grille d'admission d'air extérieur

- Propriété du fichier: CYPE Ingenieros S.A.
- Format: FIEBDC-3/2016
- Logiciel: Générateur de prix de la construction. CYPE Ingenieros, S.A.
- Date: 23/09/2024
- Zone géographique: République du Congo
- Devise: XAF
- Coûts indirects: 3 %
- Frais généraux: 13 %
- Bénéfice: 6 %
- TVA: 18 %

## T Équipements techniques

### TV Climatisation et ventilation

#### TVW Ventilation géothermique: puits canadiens

**TVW080** U Grille d'admission d'air extérieur.
Grille circulaire en acier inoxydable, de 160 mm de diamètre, avec dôme, lames horizontales fixes avec inclinaison de 15°, grille moustiquaire et joint d'étanchéité. Comprend les éléments de fixation.
Inclut: Mise en place et fixation.
Critère pour le métré: Nombre d'unités prévues, selon documentation graphique du Projet.
Critère pour le mémoire: On mesurera le nombre d'unités réellement exécutées selon les spécifications du Projet.

| Code | U | Désignation | Quantité | Prix | Montant |
|---|---|---|---|---|---|
| mt42vgg080a | U | Grille circulaire en acier inoxydable, de 160 mm de diamètre, avec dôme, lames horizontales fixes avec inclinaison de 15°, grille moustiquaire et joint d'étanchéité, pour conduit d'admission ou d'extraction, avec éléments de fixation. (matériau) | 1 | 42461.22 | 42461.220 |
| mo011 | h | Compagnon professionnel III/CP2 monteur. (main-d'œuvre) | 0.29 | 2446.3 | 709.427 |
| mo080 | h | Ouvrier professionnel II/OP monteur. (main-d'œuvre) | 0.29 | 1526.36 | 442.644 |
| % | % | Frais de chantier des unités d'ouvrage | 2 % | 43613.291 | 872.266 |
|  |  | Coûts directs |  |  | 44485.557 |
