# Vanne étanche à l'air, en acier

- Propriété du fichier: CYPE Ingenieros S.A.
- Format: FIEBDC-3/2016
- Logiciel: Generador de precios de la construcción. CYPE Ingenieros, S.A.
- Date: 15/06/2024
- Zone géographique: République du Congo
- Devise: XAF
- Coûts indirects: 3 %
- Frais généraux: 13 %
- Bénéfice: 6 %
- TVA: 18 %

## F Aménagements et finitions

### FK Menuiseries intérieures et meubles

#### FKE Portes étanches à l'air

**FKE010** U Vanne étanche à l'air, en acier.
Porte étanche à l'air (fuite d'air de 2 m³/h à 1000 Pa), d'acier, de 500x1500 mm, lame de porte à double paroi, de 44 mm d'épaisseur, cadre d'ancrage de tôle en acier galvanisé avec isolation de laine de roche, fermoirs pour actionnement des deux côtés d'aluminium fondu à pression, joint étanche de caoutchouc APT, actionnement situé dans le côté droit de la porte. Comprend le silicone neutre pour le scellement des joints périphériques.
Inclut: Marquage des points de fixation et aplomb du cadre. Fixation du cadre au parement. Scellement des joints périphériques. Mise en place du vantail. Mise en place des ferrures de fermeture et des accessoires.
Critère pour le métré: Nombre d'unités prévues, selon documentation graphique du Projet.
Critère pour le mémoire: On mesurera le nombre d'unités réellement exécutées selon les spécifications du Projet.

| Code | U | Désignation | Quantité | Prix | Montant |
|---|---|---|---|---|---|
| mt26pnt010aaaa | U | Porte étanche à l'air (fuite d'air de 2 m³/h à 1000 Pa), d'acier, de 500x1500 mm, lame de porte à double paroi, de 44 mm d'épaisseur, cadre d'ancrage de tôle en acier galvanisé avec isolation de laine de roche, fermoirs pour actionnement des deux côtés d'aluminium fondu à pression, joint étanche de caoutchouc APT, actionnement situé dans le côté droit de la porte. (matériau) | 1 | 468017.56 | 468017.560 |
| mt22www050b | U | Cartouche de 300 ml de silicone neutre oxymique, à élasticité permanente et séchage rapide, couleur grise, intervalle de température de travail de -60 à 150°C, avec résistance aux rayons UV, dureté Shore A approchée de 22, selon NF EN ISO 868 et élongation à la rupture >= 800%, selon NF EN ISO 8339. (matériau) | 0.64 | 4043.61 | 2587.910 |
| mo020 | h | Compagnon professionnel III/CP2 construction. (main-d'œuvre) | 0.377 | 2380.68 | 897.516 |
| mo077 | h | Ouvrier professionnel II/OP construction. (main-d'œuvre) | 0.377 | 1526.36 | 575.438 |
| % | % | Frais de chantier des unités d'ouvrage | 2 % | 472078.424 | 9441.568 |
|  |  | Coûts directs |  |  | 481519.992 |

Déchets:
- pose: mt22www050b; facteur de déchet 0.06

## Ressources

**mt26pnt010aaaa** U Porte étanche à l'air (fuite d'air de 2 m³/h à 1000 Pa)
Données techniques: Coût énergétique 465.732 MJ; Émission de CO2 16.503 kg
Déchets:
- emballage: re170203 Plastique. (composant de déchet); quantité 0.123 kg; Code CED 17 02 03; Masse de l'élément 1 kg; Volume 0.001667 m3
- emballage: re170604 Matériaux d'isolation distincts de ceux spécifiés dans les codes 17 06 01 et 17 06 03. (composant de déchet); quantité 0.026 kg; Code CED 17 06 04; Masse de l'élément 1 kg; Volume 0.001667 m3

**mt22www050b** U Cartouche de 300 ml de silicone neutre oxymique
Données techniques: Coût énergétique 72.640 MJ; Émission de CO2 3.072 kg; Code CED 17 09 04; Masse de l'élément 0.366 kg; Volume 0.000244 m3
Déchets:
- emballage: re170203 Plastique; quantité 0.1 kg
