# Profil pour joint de rupture

- Propriété du fichier: CYPE Ingenieros S.A.
- Format: FIEBDC-3/2016
- Logiciel: Generador de precios de la construcción. CYPE Ingenieros, S.A.
- Date: 15/06/2024
- Zone géographique: République du Congo
- Devise: XAF
- Coûts indirects: 3 %
- Frais généraux: 13 %
- Bénéfice: 6 %
- TVA: 18 %

## F Aménagements et finitions

### FS Revêtements de sols

#### FSC Céramique

**FSC050** m Profil pour joint de rupture.
Profilé pour joints structuraux, en acier inoxydable AISI 304, de 50 mm de hauteur, avec ressort d'absorption de mouvements horizontaux, assemblage rainuré.
Inclut: Implantation des pièces selon leur longueur. Découpe des pièces. Fixation des pièces.
Critère pour le métré: Longueur mesurée selon documentation graphique du Projet.
Critère pour le mémoire: On mesurera la longueur réellement exécutée selon les spécifications du Projet.

| Code | U | Désignation | Quantité | Prix | Montant |
|---|---|---|---|---|---|
| mt18jrs310C | m | Profilé pour joints structuraux, en acier inoxydable AISI 304, de 50 mm de hauteur, avec ressort d'absorption de mouvements horizontaux, assemblage rainuré, fourni en barres de 2,5 m de longueur. (matériau) | 1.05 | 36353.82 | 38171.511 |
| mo023 | h | Compagnon professionnel III/CP2 carreleur en revêtements de sols. (main-d'œuvre) | 0.174 | 2380.68 | 414.238 |
| % | % | Frais de chantier des unités d'ouvrage | 2 % | 38585.749 | 771.715 |
|  |  | Coûts directs |  |  | 39357.464 |

Déchets:
- pose: mt18jrs310C; facteur de déchet 0.0045

## Ressources

**mt18jrs310C** m Profilé pour joints structuraux
Données techniques: Coût énergétique 132.206 MJ; Émission de CO2 19.358 kg; Code CED 17 04 05; Masse de l'élément 2.76 kg; Volume 0.001314 m3
Déchets:
- emballage: re170203 Plastique. (composant de déchet); quantité 0.008 kg; Code CED 17 02 03; Masse de l'élément 1 kg; Volume 0.001667 m3
