# Collecteur

- Propriété du fichier: CYPE Ingenieros S.A.
- Format: FIEBDC-3/2016
- Logiciel: Generador de precios de la construcción. CYPE Ingenieros, S.A.
- Date: 23/05/2024
- Zone géographique: République du Congo
- Devise: XAF
- Coûts indirects: 3 %
- Frais généraux: 13 %
- Bénéfice: 6 %
- TVA: 18 %

## T Équipements techniques

### TP Installations de distribution de l'eau

#### TPI Installation intérieure

**TPI050** U Collecteur.
Collecteur en plastique (PPSU), de plafond, avec entrée de 20 mm de diamètre et quatre dérivations, une de 20 mm et trois de 16 mm de diamètre.
Inclut: Implantation. Mise en place du collecteur. Connexion des tuyauteries. Contrôle de son bon fonctionnement.
Critère pour le métré: Nombre d'unités prévues, selon documentation graphique du Projet.
Critère pour le mémoire: On mesurera le nombre d'unités réellement exécutées selon les spécifications du Projet.

| Code | U | Désignation | Quantité | Prix | Montant |
|---|---|---|---|---|---|
| mt38tmc500cb | U | Collecteur en plastique (PPSU), de plafond, avec entrée de 20 mm de diamètre et quatre dérivations, une de 20 mm et trois de 16 mm de diamètre, pour assemblage Pressfitting. (matériau) | 1 | 6468.06 | 6468.060 |
| mt37www010 | U | Produits complémentaires pour installations de plomberie. (matériau) | 1 | 1224.41 | 1224.410 |
| mo008 | h | Compagnon professionnel III/CP2 plombier. (main-d'œuvre) | 0.116 | 2446.3 | 283.771 |
| mo107 | h | Ouvrier professionnel II/OP plombier. (main-d'œuvre) | 0.116 | 1523.45 | 176.720 |
| % | % | Frais de chantier des unités d'ouvrage | 2 % | 8152.961 | 163.059 |
|  |  | Coûts directs |  |  | 8316.020 |

Déchets:
- pose: mt38tmc500cb; facteur de déchet 0.0273971

## Ressources

**mt38tmc500cb** U Collecteur en plastique (PPSU)
Données techniques: Coût énergétique 19.782 MJ; Émission de CO2 1.011 kg; Code CED 17 02 03; Masse de l'élément 0.204 kg; Volume 0.00034 m3
Déchets:
- emballage: re150101 Emballages en papier et en carton. (composant de déchet); quantité 0.035 kg; Code CED 15 01 01; Masse de l'élément 1 kg; Volume 0.001333 m3
