# Installation intérieure pour buanderie

- Propriété du fichier: CYPE Ingenieros S.A.
- Format: FIEBDC-3/2016
- Logiciel: Generador de precios de la construcción. CYPE Ingenieros, S.A.
- Date: 16/06/2024
- Zone géographique: République du Congo
- Devise: XAF
- Coûts indirects: 3 %
- Frais généraux: 13 %
- Bénéfice: 6 %
- TVA: 18 %

## T Équipements techniques

### TP Installations de distribution de l'eau

#### TPI Installation intérieure

**TPI090** U Installation intérieure pour buanderie.
Installation intérieure de plomberie pour buanderie pour raccorder: lavoir, prise et robinet de passage pour lave-linge, réalisée avec un tube d'acier galvanisé étiré sans soudure, pour le réseau d'eau froide et chaud qui connecte la déviation particulière ou une de ses ramifications avec chacun des appareils sanitaires, avec les diamètres nécessaires pour chaque point de service. Comprend vanne de passage à quart humide pour l'arrêt d'approvisionnement en eau, à soupape droite, en montage encastré, le matériau auxiliaire pour le montage et la fixation à l'ouvrage, déviation particulière, protection contre la corrosion par des agents externes, via gaine annelée de PP, accessoires de déviations.
Critère d'évaluation économique: Le prix ne comprend pas les travaux auxiliaires de maçonnerie pour installations.
Inclut: Implantation. Mise en place de la protection des tuyaux. Mise en place et fixation des tuyauteries et des vannes.
Critère pour le métré: Nombre d'unités prévues, selon documentation graphique du Projet.
Critère pour le mémoire: On mesurera le nombre d'unités réellement exécutées selon les spécifications du Projet.

| Code | U | Désignation | Quantité | Prix | Montant |
|---|---|---|---|---|---|
| mt08tag400b | U | Matériau auxiliaire pour montage et fixation à l'ouvrage des tuyaux en acier galvanisé, de 1/2" DN 15 mm. (matériau) | 2.7 | 278.56 | 752.112 |
| mt08tag015bg | m | Tube en acier galvanisé étiré sans soudure, série M, de 1/2" DN 15 mm de diamètre et 2,6 mm d'épaisseur, selon NF EN 10255, avec le prix augmenté de 30% pour cause d'accessoires et pièces spéciales. (matériau) | 2.7 | 7242.44 | 19554.588 |
| mt37wwt010d | m | Gaine souple annelée en polypropylène, de 19 mm de diamètre, température de travail jusqu'à 100°C, pour la signalisation et la protection mécanique et contre les agents externes tels que le plâtre, le ciment, la chaux, etc., des tuyaux de conduction d'eau froide et d'E.C.S. (matériau) | 2.835 | 475.07 | 1346.823 |
| mt08tag400c | U | Matériau auxiliaire pour montage et fixation à l'ouvrage des tuyaux en acier galvanisé, de 3/4" DN 20 mm. (matériau) | 13.4 | 342.95 | 4595.530 |
| mt08tag015cg | m | Tube en acier galvanisé étiré sans soudure, série M, de 3/4" DN 20 mm de diamètre et 2,6 mm d'épaisseur, selon NF EN 10255, avec le prix augmenté de 30% pour cause d'accessoires et pièces spéciales. (matériau) | 13.4 | 8916.67 | 119483.378 |
| mt37wwt010e | m | Gaine souple annelée en polypropylène, de 23 mm de diamètre, température de travail jusqu'à 100°C, pour la signalisation et la protection mécanique et contre les agents externes tels que le plâtre, le ciment, la chaux, etc., des tuyaux de conduction d'eau froide et d'E.C.S. (matériau) | 14.07 | 593.84 | 8355.329 |
| mt37sva010a | U | Vanne à encastrer, à soupape droite, de 3/4" de diamètre, qualité basique. (matériau) | 2 | 11303.07 | 22606.140 |
| mt31gcg070a | U | Robinet de passage pour lave-linge ou lave-vaisselle, pour assemblage, gamme basique, de 1/2" de diamètre. (matériau) | 1 | 21891.9 | 21891.900 |
| mo008 | h | Compagnon professionnel III/CP2 plombier. (main-d'œuvre) | 4.674 | 2446.3 | 11434.006 |
| mo107 | h | Ouvrier professionnel II/OP plombier. (main-d'œuvre) | 4.674 | 1523.45 | 7120.605 |
| % | % | Frais de chantier des unités d'ouvrage | 2 % | 217140.411 | 4342.808 |
|  |  | Coûts directs |  |  | 221483.219 |

Déchets:
- pose: mt08tag015bg; facteur de déchet 0.0330711
- pose: mt08tag015cg; facteur de déchet 0.032741

## Ressources

**mt08tag015bg** m Tube en acier galvanisé étiré sans soudure
Données techniques: Coût énergétique 32.158 MJ; Émission de CO2 3.092 kg; Code CED 17 04 05; Masse de l'élément 1.21 kg; Volume 0.000576 m3
Déchets:
- emballage: re170201 Bois. (composant de déchet); quantité 0.011 kg; Code CED 17 02 01; Masse de l'élément 1 kg; Volume 0.000909 m3
- emballage: re170203 Plastique. (composant de déchet); quantité 0.003 kg; Code CED 17 02 03; Masse de l'élément 1 kg; Volume 0.001667 m3

**mt08tag015cg** m Tube en acier galvanisé étiré sans soudure
Données techniques: Coût énergétique 40.947 MJ; Émission de CO2 3.987 kg; Code CED 17 04 05; Masse de l'élément 1.56 kg; Volume 0.000743 m3
Déchets:
- emballage: re170201 Bois; quantité 0.011 kg
- emballage: re170203 Plastique; quantité 0.003 kg

**mt37sva010a** U Vanne à encastrer, à soupape droite, de 3/4" de diamètre, qualité basique
Données techniques: Coût énergétique 511.326 MJ; Émission de CO2 34.399 kg
Déchets:
- emballage: re150101 Emballages en papier et en carton. (composant de déchet); quantité 0.072 kg; Code CED 15 01 01; Masse de l'élément 1 kg; Volume 0.001333 m3
