# Projecteur portable, pour extérieur

- Propriété du fichier: CYPE INGENIEROS, S.A.
- Format: FIEBDC-3/2002
- Zone géographique: République du Congo
- Devise: XAF
- Coûts indirects: 3.00 %
- Frais généraux: 13.00 %
- Bénéfice: 6.00 %
- TVA: 18.00 %

## S Sécurité et santé

### SC Équipements de protection collective

#### SCS Protection électrique

**SCS030** U Projecteur portable, pour extérieur.
Projecteur portable de 500 W de puissance, pour extérieur, avec grille de protection, trépied télescopique de 1,6 m de hauteur et câble de 3 m, amortissable en 3 utilisations.
Critère pour le métré: Nombre d'unités prévues, selon Plan général de coordination en matière de sécurité et de protection de la santé.
Critère pour le mémoire: On mesurera le nombre d'unités réellement mises en place selon spécifications d'Étude ou d'Étude Basique de Sécurité et Santé.

| Code | U | Désignation | Quantité | Prix | Montant |
|---|---|---|---|---|---|
| mt50spe015d | U | Projecteur portable de 500 W de puissance, pour extérieur, avec grille de protection, trépied télescopique de 1,6 m de hauteur et câble de 3 m. (matériau) | 0.333 | 113345.52 | 37744.06 |
| mo120 | h | Ouvrier Sécurité et Santé. (main-d'œuvre) | 0.174 | 1468.69 | 255.55 |
| % | % | Frais de chantier des unités d'ouvrage | 2 % | 37999.61 | 759.99 |
|  |  | Coûts directs |  |  | 38759.60 |
