# Tuyauterie pour installation commune de gaz

- Propriété du fichier: CYPE INGENIEROS, S.A.
- Format: FIEBDC-3/2002
- Zone géographique: République du Congo
- Devise: XAF
- Coûts indirects: 3.00 %
- Frais généraux: 13.00 %
- Bénéfice: 6.00 %
- TVA: 18.00 %

## T Équipements techniques

### TG Installations de gaz

#### TGO Conduites

**TGO010** m Tuyauterie pour installation commune de gaz.
Tuyauterie avec gaine métallique, pour installation commune de gaz, placée superficiellement et fixée à la surface support, formée de tube d'acier inoxydable avec soudure, de 12 mm de diamètre et 0,6 mm d'épaisseur (12x0,6). Comprend le matériau auxiliaire pour le montage et la fixation à l'ouvrage, la pâte de remplissage, les accessoires et les pièces spéciales placées via soudure forte par capillarité.
Inclut: Implantation et tracé. Mise en place de la gaine. Mise en place des tubes. Montage, connexion et contrôle de son bon fonctionnement.
Critère pour le métré: Longueur mesurée selon documentation graphique du Projet.
Critère pour le mémoire: On mesurera la longueur réellement exécutée selon les spécifications du Projet.

| Code | U | Désignation | Quantité | Prix | Montant |
|---|---|---|---|---|---|
| mt08tai010ad | m | Tube d'acier inoxydable avec soudure, de 12 mm de diamètre et 0,6 mm d'épaisseur (12x0,6), selon NF EN 10208-1, avec le prix augmenté de 15% pour cause d'accessoires et pièces spéciales. (matériau) | 1.000 | 1497.69 | 1497.69 |
| mt43www020a | m | Tube métallique de 25 mm de diamètre et 1,5 mm d'épaisseur, y compris colliers, éléments de fixation et accessoires (courbes, manchons, tés et coudes). (matériau) | 1.000 | 1416.82 | 1416.82 |
| mt27tec020 | kg | Pâte hydrofuge. (matériau) | 0.040 | 512.93 | 20.52 |
| op00ato010 |  | Tournevis. | 1.000 | 0.00 | 0.00 |
| op00mar010 |  | Marteau. | 1.000 | 0.00 | 0.00 |
| op00tal010 |  | Perceuse. | 1.000 | 0.00 | 0.00 |
| mo010 | h | Compagnon professionnel III/CP2 installateur de gaz. (main-d'œuvre) | 0.232 | 2446.30 | 567.54 |
| mo109 | h | Ouvrier professionnel II/OP installateur de gaz. (main-d'œuvre) | 0.232 | 1523.45 | 353.44 |
| % | % | Frais de chantier des unités d'ouvrage | 2 % | 3856.01 | 77.12 |
|  |  | Coûts directs |  |  | 3933.13 |
