# Réparation superficielle et finition de structure en béton, avec du mortier à base de ciment

- Propriété du fichier: CYPE Ingenieros S.A.
- Format: FIEBDC-3/2016
- Logiciel: Generador de precios de la construcción. CYPE Ingenieros, S.A.
- Date: 15/06/2024
- Zone géographique: République du Congo
- Devise: XAF
- Coûts indirects: 3 %
- Frais généraux: 13 %
- Bénéfice: 6 %
- TVA: 18 %

## G Structure et gros oeuvre

### GA Transformations et réparations

#### GAE Réparation d'éléments en béton

**GAE140** m² Réparation superficielle et finition de structure en béton, avec du mortier à base de ciment.
Application manuelle de mortier monocomposant, avec une résistance à la compression à 28 jours supérieure ou égale à 15 N/mm², classe R2, type CC, selon NF EN 1504-3, Euroclasse A1 de réaction au feu, selon NF EN 13501-1, en couche de 3 mm d'épaisseur moyenne, avec finition superficielle lissée avec une truelle, pour la réparation des surfaces endommagées dans les structures en béton.
Inclut: Humectage de la surface support. Préparation du mélange. Application du produit. Profilage des arêtes. Séchage.
Critère pour le métré: Surface mesurée selon documentation graphique du Projet.
Critère pour le mémoire: On mesurera la surface réellement exécutée selon les spécifications du Projet.

| Code | U | Désignation | Quantité | Prix | Montant |
|---|---|---|---|---|---|
| mt09ref030a | kg | Mortier monocomposant, avec une résistance à la compression à 28 jours supérieure ou égale à 15 N/mm², classe R2, type CC, selon NF EN 1504-3, Euroclasse A1 de réaction au feu, selon NF EN 13501-1, pour réparation superficielle et finition des structures en béton. (matériau) | 5.7 | 539.26 | 3073.782 |
| mo020 | h | Compagnon professionnel III/CP2 construction. (main-d'œuvre) | 0.644 | 2380.68 | 1533.158 |
| mo113 | h | Ouvrier d'exécution I/OE1 construction. (main-d'œuvre) | 0.644 | 1468.69 | 945.836 |
| % | % | Frais de chantier des unités d'ouvrage | 2 % | 5552.776 | 111.056 |
|  |  | Coûts directs |  |  | 5663.832 |

Déchets:
- pose: mt09ref030a; facteur de déchet 0.0063

## Ressources

**mt09ref030a** kg Mortier monocomposant
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
