# Tuyauterie pour conduite montante individuelle de gaz

- Propriété du fichier: CYPE Ingenieros S.A.
- Format: FIEBDC-3/2016
- Logiciel: Generador de precios de la construcción. CYPE Ingenieros, S.A.
- Date: 15/06/2024
- Zone géographique: République du Congo
- Devise: XAF
- Coûts indirects: 3 %
- Frais généraux: 13 %
- Bénéfice: 6 %
- TVA: 18 %

## T Équipements techniques

### TG Installations de gaz

#### TGO Conduites

**TGO020** m Tuyauterie pour conduite montante individuelle de gaz.
Tuyauterie, pour conduite montante individuelle de gaz, placée superficiellement et fixée à la surface support, formée de tube en cuivre étiré à froid sans soudure, diamètre D=85/89 mm et 2 mm d'épaisseur. Comprend matériau auxiliaire pour le montage et la fixation à l'ouvrage, les accessoires et les pièces spéciales placées via soudure forte par capillarité.
Inclut: Implantation et tracé. Mise en place des tubes. Montage, connexion et contrôle de son bon fonctionnement.
Critère pour le métré: Longueur mesurée selon documentation graphique du Projet.
Critère pour le mémoire: On mesurera la longueur réellement exécutée selon les spécifications du Projet.

| Code | U | Désignation | Quantité | Prix | Montant |
|---|---|---|---|---|---|
| mt43tco400j | U | Matériau auxiliaire pour montage et fixation à l'ouvrage des tuyaux de cuivre étiré à froid sans soudure, diamètre D=85/89 mm. (matériau) | 1 | 915.25 | 915.250 |
| mt43tco010jd | m | Tube en cuivre étiré à froid sans soudure, diamètre D=85/89 mm et 2 mm d'épaisseur, selon NF EN 1057, avec le prix augmenté de 15% pour cause d'accessoires et pièces spéciales. (matériau) | 1 | 21050.69 | 21050.690 |
| mo010 | h | Compagnon professionnel III/CP2 installateur de gaz. (main-d'œuvre) | 0.511 | 2446.3 | 1250.059 |
| mo109 | h | Ouvrier professionnel II/OP installateur de gaz. (main-d'œuvre) | 0.511 | 1523.45 | 778.483 |
| % | % | Frais de chantier des unités d'ouvrage | 2 % | 23994.482 | 479.890 |
|  |  | Coûts directs |  |  | 24474.372 |

Déchets:
- pose: mt43tco010jd; facteur de déchet 0.0275045

## Ressources

**mt43tco010jd** m Tube en cuivre étiré à froid sans soudure
Données techniques: Coût énergétique 179.140 MJ; Émission de CO2 3.451 kg; Code CED 17 04 01; Masse de l'élément 4.86 kg; Volume 0.00324 m3
