# Transplantation d'un arbre

- Propriété du fichier: CYPE INGENIEROS, S.A.
- Format: FIEBDC-3/2002
- Zone géographique: République du Congo
- Devise: XAF
- Coûts indirects: 3.00 %
- Frais généraux: 13.00 %
- Bénéfice: 6.00 %
- TVA: 18.00 %

## L Espaces verts

### LA Fourniture et plantation d'espèces

#### LAP Plantation et transplantation d'espèces

**LAP020** U Transplantation d'un arbre.
Transplantation d'un arbre de 200 cm de diamètre, avec une transplanteuse.
Inclut: Taillage de racines. Élagage de branches. Transport au lieu de destination. Plantation. Coupe de racines.
Critère pour le métré: Nombre d'unités prévues, selon documentation graphique du Projet.
Critère pour le mémoire: On mesurera le nombre d'unités réellement transplantées selon les spécifications du Projet.

| Code | U | Désignation | Quantité | Prix | Montant |
|---|---|---|---|---|---|
| mq09trp010d | h | Transplanteuse hydraulique, pour mottes de terre de 200 cm de diamètre. (matériel) | 1.320 | 491082.06 | 648228.32 |
| mo040 | h | Compagnon professionnel III/CP2 jardinier. (main-d'œuvre) | 1.277 | 2380.68 | 3040.13 |
| mo086 | h | Ouvrier professionnel II/OP jardinier. (main-d'œuvre) | 2.044 | 1526.36 | 3119.88 |
| % | % | Frais de chantier des unités d'ouvrage | 2 % | 654388.33 | 13087.77 |
|  |  | Coûts directs |  |  | 667476.10 |
