# Terrasse deck en bois

- Propriété du fichier: CYPE INGENIEROS, S.A.
- Format: FIEBDC-3/2002
- Zone géographique: République du Congo
- Devise: XAF
- Coûts indirects: 3.00 %
- Frais généraux: 13.00 %
- Bénéfice: 6.00 %
- TVA: 18.00 %

## V Voiries

### VP Revêtement de sols extérieurs

#### VPO Lames en bois

**VPO020** m² Terrasse deck en bois.
Terrasse deck constituée de lames en bois massif de pin maritime (Pinus pinaster), thermo-traité, de 26x90x2400 mm, couleur marron, avec classe d'emploi 2, selon NF EN 335, fixées par le système de fixation visible, sur lambourdes en bois de pin maritime (Pinus pinaster), traité en autoclave, avec classe d'emploi 4 selon NF EN 335 de 65x38 mm, séparées de 50 cm entre eux. Comprend les vis autoforeuses en acier inoxydable pour la fixation des planches aux lambourdes.
Critère d'évaluation économique: Le prix ne comprend pas le dallage en béton.
Inclut: Implantation, nivellement et fixation des lambourdes. Mise en place des planches de la première rangée. Fixation des planches de la première rangée sur les lambourdes. Mise en place et fixation des rangées successives. Ponçage.
Critère pour le métré: Surface utile, mesurée selon documentation graphique du Projet. Le métré par casses et découpes n'a pas été augmenté, puisque 5% de pièces de plus ont été considérées dans la décomposition.
Critère pour le mémoire: On mesurera la surface réellement exécutée selon les spécifications du Projet.

| Code | U | Désignation | Quantité | Prix | Montant |
|---|---|---|---|---|---|
| mt18mva015e | m | Lambourde de 65x38 mm de section, en bois de pin maritime (Pinus pinaster), traité en autoclave, avec classe d'emploi 4, selon NF EN 335, finition brossée, avec une humidité inférieure à 20%. (matériau) | 2.100 | 2847.28 | 5979.29 |
| mt18mtf030bda | m² | Lames en bois massif de pin maritime (Pinus pinaster), thermo-traité, via l'exposition du bois aux cycles de température jusqu'à 240°C et à la vapeur d'eau, dans une atmosphère sans oxygène et avec pression contrôlée, de 26x90x2400 mm, couleur marron, avec classe d'emploi 2, selon NF EN 335, pour brossage et application d'un traitement protecteur et décoratif sur site. (matériau) | 1.050 | 29812.86 | 31303.50 |
| mt18mva095 | U | Vis autoforeuse en acier inoxydable, avec tête fraisée. (matériau) | 66.000 | 120.96 | 7983.36 |
| mt18mva085b | U | Cheville expansive métallique et tire-fond, pour la fixation d'éléments en bois sur un support de base en béton. (matériau) | 6.000 | 686.23 | 4117.38 |
| op00tal010 |  | Perceuse. | 1.000 | 0.00 | 0.00 |
| op00ato010 |  | Tournevis. | 1.000 | 0.00 | 0.00 |
| op00cla010 |  | Cloueuse pneumatique. | 1.000 | 0.00 | 0.00 |
| op00cep010 |  | Varlope. | 1.000 | 0.00 | 0.00 |
| op00tro010 |  | Scie à tronçonner. | 1.000 | 0.00 | 0.00 |
| mo025 | h | Compagnon professionnel III/CP2 parqueteur. (main-d'œuvre) | 0.639 | 2380.68 | 1521.25 |
| mo063 | h | Ouvrier professionnel II/OP parqueteur. (main-d'œuvre) | 0.639 | 1526.36 | 975.34 |
| % | % | Frais de chantier des unités d'ouvrage | 2 % | 51880.12 | 1037.60 |
|  |  | Coûts directs |  |  | 52917.72 |
