# Système d'ancrage souterrain pour arbre

- Propriété du fichier: CYPE Ingenieros S.A.
- Format: FIEBDC-3/2016
- Logiciel: Générateur de prix de la construction. CYPE Ingenieros, S.A.
- Date: 23/09/2024
- Zone géographique: République du Congo
- Devise: XAF
- Coûts indirects: 3 %
- Frais généraux: 13 %
- Bénéfice: 6 %
- TVA: 18 %

## L Espaces verts

### LF Systèmes de fixation

#### LFA Systèmes d'ancrage

**LFA010** U Système d'ancrage souterrain pour arbre.
Système souterrain d'ancrage de la motte, pour arbre avec diamètre de tronc entre 5 et 10 cm, constitué de trois câbles en acier galvanisé, de 4,5 m de longueur, avec un anneau à l'extrémité finale de chacun d'eux, unis à trois planchettes en bois de 15 cm de largeur et 5,2 cm d'épaisseur, disposés au fond de l'excavation, formant un triangle en plan, et entrelacés à une sangle élastique de 3 m de longueur et 25 mm de largeur, avec des anneaux, pour son ajustement final avec un tendeur à cliquet.
Inclut: Ratissage de la terre du fond du trou. Humectage de la motte. Mise en place du système d'ancrage.
Critère pour le métré: Nombre d'unités prévues, selon documentation graphique du Projet.
Critère pour le mémoire: On mesurera le nombre d'unités réellement exécutées selon les spécifications du Projet.

| Code | U | Désignation | Quantité | Prix | Montant |
|---|---|---|---|---|---|
| mt48adp010b | U | Kit d'ancrage pour fixation de la motte d'un arbre avec diamètre de tronc entre 5 et 10 cm, composé de trois câbles en acier galvanisé, de 4,5 m de longueur, avec un anneau à l'extrémité finale de chacun d'eux, sangle élastique de 3 m de longueur et 25 mm de largeur et un tendeur à cliquet. (matériau) | 1 | 48156.21 | 48156.210 |
| mt50spa050g | m³ | Petite planche en bois de pin, dimensions 15x5,2 cm. (matériau) | 0.03 | 379567.23 | 11387.017 |
| mo040 | h | Compagnon professionnel III/CP2 jardinier. (main-d'œuvre) | 0.255 | 2380.68 | 607.073 |
| mo115 | h | Ouvrier jardinier. (main-d'œuvre) | 1.724 | 1468.69 | 2532.022 |
| % | % | Frais de chantier des unités d'ouvrage | 2 % | 62682.322 | 1253.646 |
|  |  | Coûts directs |  |  | 63935.968 |

Déchets:
- pose: mt50spa050g Petite planche en bois de pin, dimensions 15x5,2 cm; facteur de déchet 1

## Ressources

**mt50spa050g** m³ Petite planche en bois de pin, dimensions 15x5,2 cm
Données techniques: Coût énergétique 78108.000 MJ; Émission de CO2 -1069.500 kg; Code CED 17 02 01; Masse de l'élément 575 kg; Volume 0.522727 m3
