# Système d'ancrage souterrain pour arbre

- Propriété du fichier: CYPE Ingenieros S.A.
- Format: FIEBDC-3/2016
- Logiciel: Générateur de prix de la construction. CYPE Ingenieros, S.A.
- Date: 23/09/2024
- Zone géographique: République du Congo
- Devise: XAF
- Coûts indirects: 3 %
- Frais généraux: 13 %
- Bénéfice: 6 %
- TVA: 18 %

## L Espaces verts

### LF Systèmes de fixation

#### LFA Systèmes d'ancrage

**LFA010** U Système d'ancrage souterrain pour arbre.
Système souterrain d'ancrage de la motte, pour arbre avec diamètre de tronc inférieur à 5 cm, constitué de trois câbles en acier galvanisé, de 4 m de longueur, avec un anneau à l'une de leurs extrémités et un ancrage pour encastrement dans le terrain à l'autre extrémité, par introduction d'une tige guide et entrelacés à une sangle élastique de 3 m de longueur et 25 mm de largeur, à l'aide des anneaux, pour son ajustement final avec un tendeur à cliquet.
Inclut: Ratissage de la terre du fond du trou. Humectage de la motte. Mise en place du système d'ancrage.
Critère pour le métré: Nombre d'unités prévues, selon documentation graphique du Projet.
Critère pour le mémoire: On mesurera le nombre d'unités réellement exécutées selon les spécifications du Projet.

| Code | U | Désignation | Quantité | Prix | Montant |
|---|---|---|---|---|---|
| mt48adp010d | U | Kit d'ancrage pour fixation de la motte d'un arbre avec diamètre de tronc inférieur à 5 cm, composé de trois câbles en acier galvanisé, de 4 m de longueur, avec un anneau à l'une de leurs extrémités et avec un ancrage pour encastrement dans le terrain à l'autre extrémité, sangle élastique de 3 m de longueur et 25 mm de largeur et un tendeur à cliquet. (matériau) | 1 | 32833.78 | 32833.780 |
| mo040 | h | Compagnon professionnel III/CP2 jardinier. (main-d'œuvre) | 0.192 | 2380.68 | 457.091 |
| mo115 | h | Ouvrier jardinier. (main-d'œuvre) | 1.597 | 1468.69 | 2345.498 |
| % | % | Frais de chantier des unités d'ouvrage | 2 % | 35636.369 | 712.727 |
|  |  | Coûts directs |  |  | 36349.096 |
