# Terrasse deck en bois

- Propriété du fichier: CYPE Ingenieros S.A.
- Format: FIEBDC-3/2016
- Logiciel: Générateur de prix de la construction. CYPE Ingenieros, S.A.
- Date: 23/09/2024
- Zone géographique: République du Congo
- Devise: XAF
- Coûts indirects: 3 %
- Frais généraux: 13 %
- Bénéfice: 6 %
- TVA: 18 %

## V Voiries

### VP Revêtement de sols extérieurs

#### VPO Lames en bois

**VPO020** m² Terrasse deck en bois.
Terrasse deck constituée de lames en bois massif de pin maritime (Pinus pinaster), traité en autoclave, de 20x95x2050 mm, couleur marron, avec classe d'emploi 4, selon NF EN 335, fixées par le système de fixation visible, sur lambourdes en bois de pin maritime (Pinus pinaster), traité en autoclave, avec classe d'emploi 4 selon NF EN 335 de 65x38 mm, séparées de 50 cm entre eux; brossage et application postérieure de deux couches de lasure à l'eau à séchage rapide pour intérieur et extérieur, pour sols, couleur Pino, finition satinée rendement: 0,083 l/m² chaque couche comme traitement protecteur et décoratif. Comprend les vis autoforeuses en acier inoxydable pour la fixation des planches aux lambourdes.
Critère d'évaluation économique: Le prix ne comprend pas le dallage en béton.
Inclut: Implantation, nivellement et fixation des lambourdes. Mise en place des planches de la première rangée. Fixation des planches de la première rangée sur les lambourdes. Mise en place et fixation des rangées successives. Ponçage. Application de deux couches de finition.
Critère pour le métré: Surface utile, mesurée selon documentation graphique du Projet. Le métré par casses et découpes n'a pas été augmenté, puisque 5% de pièces de plus ont été considérées dans la décomposition.
Critère pour le mémoire: On mesurera la surface réellement exécutée selon les spécifications du Projet.

| Code | U | Désignation | Quantité | Prix | Montant |
|---|---|---|---|---|---|
| mt18mva015e | m | Lambourde de 65x38 mm de section, en bois de pin maritime (Pinus pinaster), traité en autoclave, avec classe d'emploi 4, selon NF EN 335, finition brossée, avec une humidité inférieure à 20%. (matériau) | 2.1 | 2847.28 | 5979.288 |
| mt18mtf030ayp | m² | Lames en bois massif de pin maritime (Pinus pinaster), traité en autoclave, par la méthode Bethell, de 20x95x2050 mm, couleur marron, avec classe d'emploi 4, selon NF EN 335, pour brossage et application d'un traitement protecteur et décoratif sur site. (matériau) | 1.05 | 12131.86 | 12738.453 |
| mt18mva095 | U | Vis autoforeuse en acier inoxydable, avec tête fraisée. (matériau) | 66 | 120.96 | 7983.360 |
| mt18mva085b | U | Cheville expansive métallique et tire-fond, pour la fixation d'éléments en bois sur un support de base en béton. (matériau) | 6 | 686.23 | 4117.380 |
| mt27lsa020a | l | Lasure à l'eau à séchage rapide pour intérieur et extérieur, pour sols, couleur Pino, finition satinée, à base de résines acryliques hybrides et copolymères de polyuréthane, avec un agent biocide, contre les champignons à tâche bleu et les moisissures, avec résistance aux intempéries, à appliquer à la brosse, au rouleau ou au pistolet sur sols extérieurs en bois, comme traitement protecteur et décoratif. (matériau) | 0.166 | 21778.72 | 3615.268 |
| mo025 | h | Compagnon professionnel III/CP2 parqueteur. (main-d'œuvre) | 0.639 | 2380.68 | 1521.255 |
| mo063 | h | Ouvrier professionnel II/OP parqueteur. (main-d'œuvre) | 0.639 | 1526.36 | 975.344 |
| mo038 | h | Compagnon professionnel III/CP2 peintre. (main-d'œuvre) | 0.383 | 2380.68 | 911.800 |
| mo076 | h | Ouvrier professionnel II/OP peintre. (main-d'œuvre) | 0.064 | 1526.36 | 97.687 |
| % | % | Frais de chantier des unités d'ouvrage | 2 % | 37939.835 | 758.797 |
|  |  | Coûts directs |  |  | 38698.632 |

Déchets:
- pose: mt18mva015e; facteur de déchet 0.0128412
- pose: mt18mtf030ayp; facteur de déchet 0.014
- pose: mt18mva095 Vis autoforeuse en acier inoxydable, avec tête fraisée; facteur de déchet 0.00482456
- pose: mt18mva085b Cheville expansive métallique et tire-fond, pour la fixation d'éléments en bois sur un support de base en béton; facteur de déchet 0.00252381
- pose: mt27lsa020a; facteur de déchet 0.03

## Ressources

**mt18mva015e** m Lambourde de 65x38 mm de section
Données techniques: Coût énergétique 113.947 MJ; Émission de CO2 -1.812 kg; Code CED 17 02 01; Masse de l'élément 1.36 kg; Volume 0.001236 m3
Déchets:
- emballage: re170203 Plastique. (composant de déchet); quantité 0.002 kg; Code CED 17 02 03; Masse de l'élément 1 kg; Volume 0.001667 m3

**mt18mtf030ayp** m² Lames en bois massif de pin maritime (Pinus pinaster)
Données techniques: Coût énergétique 906.110 MJ; Émission de CO2 -14.328 kg; Code CED 17 02 01; Masse de l'élément 10.8 kg; Volume 0.009818 m3
Déchets:
- emballage: re170203 Plastique; quantité 0.03 kg

**mt18mva095** U Vis autoforeuse en acier inoxydable, avec tête fraisée
Données techniques: Coût énergétique 0.546 MJ; Émission de CO2 0.081 kg; Code CED 17 04 05; Masse de l'élément 0.0114 kg; Volume 0.000005 m3
Déchets:
- emballage: re150101 Emballages en papier et en carton. (composant de déchet); quantité 0.001 kg; Code CED 15 01 01; Masse de l'élément 1 kg; Volume 0.001333 m3

**mt18mva085b** U Cheville expansive métallique et tire-fond, pour la fixation d'éléments en bois sur un support de base en béton
Données techniques: Coût énergétique 0.258 MJ; Émission de CO2 0.015 kg; Code CED 17 04 05; Masse de l'élément 0.021 kg; Volume 0.00001 m3
Déchets:
- emballage: re150101 Emballages en papier et en carton; quantité 0.002 kg
- emballage: re170203 Plastique; quantité 0.001 kg

**mt27lsa020a** l Lasure à l'eau à séchage rapide pour intérieur et extérieur
Données techniques: Coût énergétique 32.231 MJ; Émission de CO2 1.358 kg; Code CED 17 09 04; Masse de l'élément 1.02 kg; Volume 0.00068 m3
Déchets:
- emballage: re170203 Plastique; quantité 0.032 kg
