# Conducteur nu de terre pour installation d'éclairage public

- Propriété du fichier: CYPE Ingenieros S.A.
- Format: FIEBDC-3/2016
- Logiciel: Générateur de prix de la construction. CYPE Ingenieros, S.A.
- Date: 10/04/2024
- Zone géographique: République du Congo
- Devise: XAF
- Coûts indirects: 3 %
- Frais généraux: 13 %
- Bénéfice: 6 %
- TVA: 18 %

## X Réseaux divers

### XE Électricité

#### XET Mises à la terre

**XET030** m Conducteur nu de terre pour installation d'éclairage public.
Conducteur nu de terre d'éclairage public constitué de câble nu rigide de cuivre torsadé, de 50 mm² de section. Comprend les liaisons réalisées par soudure aluminothermique, les agrafes et les bornes de raccord. Totalement monté, connecté et testé.
Inclut: Implantation du parcours. Pose du conducteur nu de terre. Connexion du conducteur nu de terre avec des bornes de liaison.
Critère pour le métré: Longueur mesurée selon documentation graphique du Projet.
Critère pour le mémoire: On mesurera la longueur réellement exécutée selon les spécifications du Projet.

| Code | U | Désignation | Quantité | Prix | Montant |
|---|---|---|---|---|---|
| mt35ttc010c | m | Conducteur de cuivre nu, de 50 mm². (matériau) | 1 | 4201.05 | 4201.050 |
| mt35www020 | U | Produits complémentaires pour installations de prise de terre. (matériau) | 0.1 | 1004.41 | 100.441 |
| mo003 | h | Compagnon professionnel III/CP2 électricien. (main-d'œuvre) | 0.128 | 2446.3 | 313.126 |
| % | % | Frais de chantier des unités d'ouvrage | 2 % | 4614.617 | 92.292 |
|  |  | Coûts directs |  |  | 4706.909 |

Déchets:
- pose: mt35ttc010c Conducteur de cuivre nu, de 50 mm²; facteur de déchet 0.0117213

## Ressources

**mt35ttc010c** m Conducteur de cuivre nu, de 50 mm²
Données techniques: Coût énergétique 16.444 MJ; Émission de CO2 0.381 kg; Code CED 17 04 11; Masse de l'élément 0.445 kg; Volume 0.000297 m3
Déchets:
- emballage: re150101 Emballages en papier et en carton. (composant de déchet); quantité 0.076 kg; Code CED 15 01 01; Masse de l'élément 1 kg; Volume 0.001333 m3
