# Bouée de sauvetage

- Propriété du fichier: CYPE INGENIEROS, S.A.
- Format: FIEBDC-3/2002
- Zone géographique: République du Congo
- Devise: XAF
- Coûts indirects: 3.00 %
- Frais généraux: 13.00 %
- Bénéfice: 6.00 %
- TVA: 18.00 %

## A VRD et aménagements extérieurs

### AB Bassins et équipements de piscine

#### ABA Accessoires

**ABA080** U Bouée de sauvetage.
Bouée de sauvetage pour piscine, en plastique, couleur orange, de 730 mm de diamètre, avec support, en acier inoxydable AISI 304L, finition polie brillante, avec ancrage de fixation, chevilles d'ancrage et vis.
Inclut: Montage et fixation des composants.
Critère pour le métré: Nombre d'unités prévues, selon documentation graphique du Projet.
Critère pour le mémoire: On mesurera le nombre d'unités réellement exécutées selon les spécifications du Projet.

| Code | U | Désignation | Quantité | Prix | Montant |
|---|---|---|---|---|---|
| mt47pep070b | U | Bouée de sauvetage pour piscine, en plastique, couleur orange, de 730 mm de diamètre, avec support, en acier inoxydable AISI 304L, finition polie brillante, avec ancrage de fixation, chevilles d'ancrage et vis. (matériau) | 1.000 | 296604.92 | 296604.92 |
| mo080 | h | Ouvrier professionnel II/OP monteur. (main-d'œuvre) | 0.522 | 1526.36 | 796.76 |
| % | % | Frais de chantier des unités d'ouvrage | 2 % | 297401.68 | 5948.03 |
|  |  | Coûts directs |  |  | 303349.71 |
