# Table à langer

- Propriété du fichier: CYPE INGENIEROS, S.A.
- Format: FIEBDC-3/2002
- Zone géographique: République du Congo
- Devise: XAF
- Coûts indirects: 3.00 %
- Frais généraux: 13.00 %
- Bénéfice: 6.00 %
- TVA: 18.00 %

## T Équipements techniques

### TB Équipements sanitaires

#### TBM Tables à langer

**TBM010** U Table à langer.
Fourniture et montage adossé à la paroi de table à langer vertical, de polyéthylène de faible densité microtexturé avec absence de points de friction, de 899x559 mm, 903 mm (ouvert) / 112 mm (fermé) de fond, poids maximum supporté 100 kg, avec distributeur de serviettes, fentes latérales pour accrocher les sacs et courroie de sécurité. Comprend les éléments de fixation.
Inclut: Implantation et tracé sur le parement de l'emplacement de l'accessoire. Mise en place, nivellement et fixation des éléments de support. Vissage de la table à langer aux éléments du support mural.
Critère pour le métré: Nombre d'unités prévues, selon documentation graphique du Projet.
Critère pour le mémoire: On mesurera le nombre d'unités réellement mises en place selon les spécifications du Projet.

| Code | U | Désignation | Quantité | Prix | Montant |
|---|---|---|---|---|---|
| mt31cpa030h | U | Table à langer vertical, de polyéthylène de faible densité microtexturé avec absence de points de friction, de 899x559 mm, 903 mm (ouvert) / 112 mm (fermé) de fond, poids maximum supporté 100 kg, avec distributeur de serviettes, fentes latérales pour accrocher les sacs et courroie de sécurité, à adosser à la paroi. (matériau) | 1.000 | 437594.33 | 437594.33 |
| op00ato010 |  | Tournevis. | 1.000 | 0.00 | 0.00 |
| op00tal010 |  | Perceuse. | 1.000 | 0.00 | 0.00 |
| mo107 | h | Ouvrier professionnel II/OP plombier. (main-d'œuvre) | 0.263 | 1523.45 | 400.67 |
| % | % | Frais de chantier des unités d'ouvrage | 2 % | 437995.00 | 8759.90 |
|  |  | Coûts directs |  |  | 446754.90 |
