# Enjoliveur flexible en PVC, pour finition de feuille de mousse de polyuréthane de haute densité

- Propriété du fichier: CYPE Ingenieros S.A.
- Format: FIEBDC-3/2016
- Logiciel: Générateur de prix de la construction. CYPE Ingenieros, S.A.
- Date: 23/09/2024
- Zone géographique: République du Congo
- Devise: XAF
- Coûts indirects: 3 %
- Frais généraux: 13 %
- Bénéfice: 6 %
- TVA: 18 %

## F Aménagements et finitions

### FR Protections

#### FRR Feuilles et panneaux de protection pour revêtements muraux

**FRR070** m Enjoliveur flexible en PVC, pour finition de feuille de mousse de polyuréthane de haute densité.
Enjoliveur flexible en PVC, de 1 cm de diamètre, couleur blanche, pour finition de feuille de mousse de polyuréthane de haute densité, fourni en rouleaux de 1000 cm de longueur. Mise en place: avec colle.
Inclut: Préparation et nettoyage du parement vertical. Implantation. Application de l'adhésif. Mise en place de l'élément.
Critère pour le métré: Longueur mesurée aux axes, selon documentation graphique du Projet.
Critère pour le mémoire: On mesurera, aux axes, la longueur réellement exécutée selon les spécifications du Projet.

| Code | U | Désignation | Quantité | Prix | Montant |
|---|---|---|---|---|---|
| mt53pdi090a | m | Enjoliveur flexible en PVC, de 1 cm de diamètre, couleur blanche, pour finition de feuille de mousse de polyuréthane de haute densité, fourni en rouleaux de 1000 cm de longueur. (matériau) | 1 | 4022.19 | 4022.190 |
| mt29cam030 | U | Aérosol de 400 ml de colle, transparente, pour usage intérieur et extérieur. (matériau) | 0.1 | 6830.53 | 683.053 |
| mo080 | h | Ouvrier professionnel II/OP monteur. (main-d'œuvre) | 0.062 | 1526.36 | 94.634 |
| % | % | Frais de chantier des unités d'ouvrage | 2 % | 4799.877 | 95.998 |
|  |  | Coûts directs |  |  | 4895.875 |

Déchets:
- pose: mt53pdi090a; facteur de déchet 0.047675

## Ressources

**mt53pdi090a** m Enjoliveur flexible en PVC
Données techniques: Coût énergétique 6.771 MJ; Émission de CO2 0.241 kg; Code CED 17 02 03; Masse de l'élément 0.08 kg; Volume 0.000133 m3
Déchets:
- emballage: re170203 Plastique. (composant de déchet); quantité 0.002 kg; Code CED 17 02 03; Masse de l'élément 1 kg; Volume 0.001667 m3
