# Poubelle en fonte

- Propriété du fichier: CYPE INGENIEROS, S.A.
- Format: FIEBDC-3/2002
- Zone géographique: République du Congo
- Devise: XAF
- Coûts indirects: 3.00 %
- Frais généraux: 13.00 %
- Bénéfice: 6.00 %
- TVA: 18.00 %

## A VRD et aménagements extérieurs

### AV Espaces verts et mobilier urbain

#### AVL Poubelles

**AVL030** U Poubelle en fonte.
Poubelle en fonte de sol, avec bac intérieur démontable de forme troncoprismatique inversée en tôle galvanisée, de capacité 40 litres, avec système de vidange par gravité, avec des chevilles à expansion en acier, vis spéciales et pâte chimique à une base de béton BCN: CPJ-CEM II/A 32,5 - P - B 20 - 15/25 - E: 1 - NA - P 18-305. Comprend excavation et bétonnage de la base d'appui.
Inclut: Implantation des alignements et des niveaux. Excavation. Réalisation de la base en béton. Mise en place et fixation des pièces.
Critère pour le métré: Nombre d'unités prévues, selon documentation graphique du Projet.
Critère pour le mémoire: On mesurera le nombre d'unités réellement exécutées selon les spécifications du Projet.

| Code | U | Désignation | Quantité | Prix | Montant |
|---|---|---|---|---|---|
| mt52mug080e | U | Poubelle en fonte de sol, avec bac intérieur démontable de forme troncoprismatique inversée en tôle galvanisée, de capacité 40 litres, avec système de vidange par gravité. (matériau) | 1.000 | 254677.58 | 254677.58 |
| mt52mug200d | U | Répercussion, dans la mise en place de poubelle, d'éléments de fixation sur béton: chevilles à expansion en acier, vis spéciales et pâte chimique. (matériau) | 1.000 | 5142.53 | 5142.53 |
| mt10hmf040qaeg | m³ | Béton non armé prêt à l'emploi BCN: CPJ-CEM II/A 32,5 - P - B 20 - 15/25 - E: 1 - NA - P 18-305. (matériau) | 0.100 | 66269.70 | 6626.97 |
| op00tal010 |  | Perceuse. | 1.000 | 0.00 | 0.00 |
| op00ato010 |  | Tournevis. | 1.000 | 0.00 | 0.00 |
| au00auh040 |  | Vibreur de béton, électrique. | 1.000 | 0.00 | 0.00 |
| mo041 | h | Compagnon professionnel III/CP2 VRD espaces publics. (main-d'œuvre) | 0.290 | 2380.68 | 690.40 |
| mo087 | h | Ouvrier professionnel II/OP VRD espaces publics. (main-d'œuvre) | 0.581 | 1526.36 | 886.82 |
| % | % | Frais de chantier des unités d'ouvrage | 2 % | 268024.30 | 5360.49 |
|  |  | Coûts directs |  |  | 273384.79 |
