# Démontage d'une tuyauterie de distribution d'eau

- Propriété du fichier: CYPE Ingenieros S.A.
- Format: FIEBDC-3/2016
- Logiciel: Générateur de prix de la construction. CYPE Ingenieros, S.A.
- Date: 23/09/2024
- Zone géographique: République du Congo
- Devise: XAF
- Coûts indirects: 3 %
- Frais généraux: 13 %
- Bénéfice: 6 %
- TVA: 18 %

## T Équipements techniques

### TP Installations de distribution de l'eau

#### TPD Dépose

**TPD110** m Démontage d'une tuyauterie de distribution d'eau.
Démontage d'une tuyauterie de distribution d'eau, placée superficiellement, de n'importe quelle classe de matériau et de section, avec des moyens manuels et récupération du matériau pour sa localisation postérieure à un autre emplacement, l'ordre d'exécution du processus étant inverse à celui de son installation, et chargement manuel dans le camion ou la benne.
Critère d'évaluation économique: Le prix comprend le démontage et la récupération des accessoires, des pièces spéciales et des systèmes de fixation.
Inclut: Démontage de l'élément. Obturation des conduites connectées à l'installation. Classement et étiquetage. Stockage des matériaux à réutiliser. Chargement manuel du matériau à réutiliser sur le camion. Retrait et entassement des restes de travaux. Nettoyage des restes d'ouvrage. Chargement manuel des restes de travaux dans le camion ou la benne.
Critère pour le métré: Longueur mesurée selon documentation graphique du Projet.
Critère pour le mémoire: On mesurera la longueur réellement démontée selon les spécifications du Projet.

| Code | U | Désignation | Quantité | Prix | Montant |
|---|---|---|---|---|---|
| mo008 | h | Compagnon professionnel III/CP2 plombier. (main-d'œuvre) | 0.139 | 2446.3 | 340.036 |
| mo107 | h | Ouvrier professionnel II/OP plombier. (main-d'œuvre) | 0.139 | 1523.45 | 211.760 |
| % | % | Frais de chantier des unités d'ouvrage | 2 % | 551.796 | 11.036 |
|  |  | Coûts directs |  |  | 562.832 |
