# Double vitrage de sécurité (feuilleté)

- Propriété du fichier: CYPE Ingenieros S.A.
- Format: FIEBDC-3/2016
- Logiciel: Generador de precios de la construcción. CYPE Ingenieros, S.A.
- Date: 15/06/2024
- Zone géographique: République du Congo
- Devise: XAF
- Coûts indirects: 3 %
- Frais généraux: 13 %
- Bénéfice: 6 %
- TVA: 18 %

## E Enveloppe et finition extérieure

### EV Vitrages

#### EVO Double vitrage

**EVO080** m² Double vitrage de sécurité (feuilleté).
Double vitrage de sécurité (feuilleté), 12/6/ 8+8, ensemble formé de vitrage extérieur trempé incolore de 12 mm, lame d'air déshydraté avec un profilé séparateur en aluminium et un double scellement périmétrique de 6 mm, et vitrage intérieur feuilleté incolore de 8+8 mm d'épaisseur constitué de deux feuilles en verre de 8 mm, unies par un film de butyral de polyvinyle incolore; 34 mm d'épaisseur totale, fixation sur menuiserie avec calage en utilisant des cales d'appui périmétriques et latérales, scellement à froid avec silicone synthétique incolore, compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21veg015fwcka | m² | Double vitrage de sécurité (feuilleté), 12/6/ 8+8, ensemble formé de vitrage extérieur trempé incolore de 12 mm, lame d'air déshydraté avec un profilé séparateur en aluminium et un double scellement périmétrique de 6 mm, et vitrage intérieur feuilleté incolore de 8+8 mm d'épaisseur constitué de deux feuilles en verre de 8 mm, unies par un film de butyral de polyvinyle incolore; 34 mm d'épaisseur totale. (matériau) | 1.006 | 176119.16 | 177175.875 |
| mt21vva015a | U | Cartouche de 310 ml de silicone neutre, incolore, dureté Shore A approchée de 23, selon NF EN ISO 868 et reprise élastique >=80%, selon NF EN ISO 7389. (matériau) | 0.58 | 4933.97 | 2861.703 |
| mt21vva021 | U | Produits complémentaires pour la mise en place de verres. (matériau) | 1 | 1077.16 | 1077.160 |
| mo055 | h | Compagnon professionnel III/CP2 vitrier. (main-d'œuvre) | 0.668 | 2533.44 | 1692.338 |
| mo110 | h | Ouvrier professionnel II/OP vitrier. (main-d'œuvre) | 0.668 | 1622.93 | 1084.117 |
| % | % | Frais de chantier des unités d'ouvrage | 2 % | 183891.193 | 3677.824 |
|  |  | Coûts directs |  |  | 187569.017 |

Déchets:
- pose: mt21veg015fwcka; facteur de déchet 0.0055
- pose: mt21vva015a; facteur de déchet 0.06

## Ressources

**mt21veg015fwcka** m² Double vitrage de sécurité (feuilleté)
Données techniques: Coût énergétique 1048.046 MJ; Émission de CO2 78.437 kg; Code CED 17 02 02; Masse de l'élément 70 kg; Volume 0.07 m3
Déchets:
- emballage: re170604 Matériaux d'isolation distincts de ceux spécifiés dans les codes 17 06 01 et 17 06 03. (composant de déchet); quantité 0.016 kg; Code CED 17 06 04; Masse de l'élément 1 kg; Volume 0.001667 m3

**mt21vva015a** U Cartouche de 310 ml de silicone neutre
Données techniques: Coût énergétique 87.088 MJ; Émission de CO2 3.667 kg; Code CED 17 09 04; Masse de l'élément 0.45 kg; Volume 0.0003 m3
Déchets:
- emballage: re170203 Plastique. (composant de déchet); quantité 0.1 kg; Code CED 17 02 03; Masse de l'élément 1 kg; Volume 0.001667 m3
