# Cloison de gaine technique, avec des plaques de plâtre

- Propriété du fichier: CYPE Ingenieros S.A.
- Format: FIEBDC-3/2016
- Logiciel: Generador de precios de la construcción. CYPE Ingenieros, S.A.
- Date: 15/06/2024
- Zone géographique: République du Congo
- Devise: XAF
- Coûts indirects: 3 %
- Frais généraux: 13 %
- Bénéfice: 6 %
- TVA: 18 %

## F Aménagements et finitions

### FC Cloisons

#### FCG Gaines techniques

**FCG010** m Cloison de gaine technique, avec des plaques de plâtre.
Cloison de gaine technique, à deux faces, de 50 cm de longueur et 25 cm de largeur, un parement par face, avec plaques de plâtre et ossature simple autoportante, composée de: ossature autoportante de profilés en acier galvanisé de 70 mm de largeur, constituée de rails, et de montants séparés de 600 mm, avec une disposition normale "N"; deux plaques de plâtre égales type dureté élevée, constituant le parement extérieur de la gaine technique verticale, de 12,5 mm d'épaisseur chaque plaque, chacune d'entre elles vissée sur l'ossature; isolation acoustique montée entre les profilés, constituée de panneau semi-rigide en laine minérale, épaisseur 65 mm, selon NF EN 13162. Comprend la bande acoustique de dilatation autoadhésive; les ancrages des rails et des montants métalliques; la visserie pour la fixation des plaques et la pâte et la bande pour le traitement des joints.
Inclut: Implantation et tracé sur les planchers inférieur et supérieur des cloisons à réaliser. Mise en place d'une bande d'étanchéité et de rails inférieurs, sur le revêtement de sol terminé ou la base d'assise. Mise en place d'une bande d'étanchéité et de rails supérieurs, sous planchers. Mise en place et fixation des montants sur les éléments horizontaux. Mise en place des plaques pour la fermeture du parement extérieur de la gaine technique verticale, à l'aide de fixations mécaniques. Mise en place des panneaux de laine minérale entre les montants. Traitement des joints.
Critère pour le métré: Longueur mesurée selon documentation graphique du Projet.
Critère pour le mémoire: On mesurera la longueur réellement exécutée selon les spécifications du Projet.

| Code | U | Désignation | Quantité | Prix | Montant |
|---|---|---|---|---|---|
| mt12psg220 | U | Fixation composée d'une cheville et d'une vis 5x27. (matériau) | 3.2 | 54.97 | 175.904 |
| mt12psg041c | m | Bande autoadhésive désolidarisante en mousse de polyuréthane à cellules fermées, de 3,2 mm d'épaisseur et 70 mm de largeur, résistance thermique 0,10 m²K/W, conductivité thermique 0,032 W/(mK). (matériau) | 0.338 | 282.95 | 95.637 |
| mt12psg070d | m | Rail de profilé en acier galvanisé de 70 mm de largeur, selon NF DTU 25.41 P1-2 et NF EN 14195. (matériau) | 0.675 | 1393.12 | 940.356 |
| mt12psg060d | m | Montant en profilé en acier galvanisé de 70 mm de largeur, selon NF DTU 25.41 P1-2 et NF EN 14195. (matériau) | 4 | 1716.52 | 6866.080 |
| mt12psg010z | m² | Plaque de plâtre DI / NF EN 520 - 1200 / longueur / 12,5 / à bords longitudinaux amincis, de dureté superficielle élevée. (matériau) | 1.575 | 4428.13 | 6974.305 |
| mt12psg081c | U | Vis autoforeuse 3,5x25 mm. (matériau) | 16.65 | 7.8 | 129.870 |
| mt12psg081e | U | Vis autoforeuse 3,5x45 mm. (matériau) | 16.65 | 12.01 | 199.967 |
| mt16lra060c | m² | Panneau semi-rigide en laine minérale, épaisseur 65 mm, selon NF EN 13162, Euroclasse A1 de réaction au feu selon NF EN 13501-1 et coefficient de résistance à la diffusion de la vapeur d'eau 1. (matériau) | 0.788 | 6534.4 | 5149.107 |
| mt12psg030a | kg | Pâte à joints, selon NF EN 13963. (matériau) | 0.45 | 770.78 | 346.851 |
| mt12psg040a | m | Bande microperforée en papier, selon NF EN 13963. (matériau) | 2.4 | 36.49 | 87.576 |
| mo053 | h | Compagnon professionnel III/CP2 plaquiste. (main-d'œuvre) | 0.269 | 2446.3 | 658.055 |
| mo100 | h | Ouvrier professionnel II/OP plaquiste. (main-d'œuvre) | 0.099 | 1526.36 | 151.110 |
| % | % | Frais de chantier des unités d'ouvrage | 2 % | 21774.818 | 435.496 |
|  |  | Coûts directs |  |  | 22210.314 |

Déchets:
- pose: mt12psg041c; facteur de déchet 0.06
- pose: mt12psg070d Rail de profilé en acier galvanisé de 70 mm de largeur, selon NF DTU 25.41 P1-2 et NF EN 14195; facteur de déchet 0.0174914
- pose: mt12psg060d Montant en profilé en acier galvanisé de 70 mm de largeur, selon NF DTU 25.41 P1-2 et NF EN 14195; facteur de déchet 0.0159886
- pose: mt12psg010z; facteur de déchet 0.018
- pose: mt12psg081c Vis autoforeuse 3,5x25 mm; facteur de déchet 0.00533333
- pose: mt12psg081e Vis autoforeuse 3,5x45 mm; facteur de déchet 0.00521739
- pose: mt16lra060c; facteur de déchet 0.048
- pose: mt12psg030a Pâte à joints, selon NF EN 13963; facteur de déchet 0.03
- pose: mt12psg040a Bande microperforée en papier, selon NF EN 13963; facteur de déchet 0.0440299

## Ressources

**mt12psg041c** m Bande autoadhésive désolidarisante en mousse de polyuréthane à cellules fermées
Données techniques: Coût énergétique 2.361 MJ; Émission de CO2 0.115 kg; Code CED 17 06 04; Masse de l'élément 0.0157 kg; Volume 0.000026 m3
Déchets:
- emballage: re170203 Plastique. (composant de déchet); quantité 0.001 kg; Code CED 17 02 03; Masse de l'élément 1 kg; Volume 0.001667 m3

**mt12psg070d** m Rail de profilé en acier galvanisé de 70 mm de largeur, selon NF DTU 25.41 P1-2 et NF EN 14195
Données techniques: Coût énergétique 93.319 MJ; Émission de CO2 2.860 kg; Code CED 17 04 05; Masse de l'élément 0.7 kg; Volume 0.000333 m3
Déchets:
- emballage: re170203 Plastique; quantité 0.005 kg

**mt12psg060d** m Montant en profilé en acier galvanisé de 70 mm de largeur, selon NF DTU 25.41 P1-2 et NF EN 14195
Données techniques: Coût énergétique 93.351 MJ; Émission de CO2 2.862 kg; Code CED 17 04 05; Masse de l'élément 0.7 kg; Volume 0.000333 m3
Déchets:
- emballage: re170203 Plastique; quantité 0.006 kg

**mt12psg010z** m² Plaque de plâtre DI / NF EN 520 - 1200 / longueur / 12,5 / à bords longitudinaux amincis
Données techniques: Coût énergétique 282.157 MJ; Émission de CO2 4.204 kg; Code CED 17 08 02; Masse de l'élément 10.73 kg; Volume 0.01073 m3
Déchets:
- emballage: re170203 Plastique; quantité 0.004 kg

**mt12psg081c** U Vis autoforeuse 3,5x25 mm
Données techniques: Coût énergétique 0.015 MJ; Émission de CO2 0.002 kg; Code CED 17 04 05; Masse de l'élément 0.0015 kg
Déchets:
- emballage: re150101 Emballages en papier et en carton. (composant de déchet); quantité 0.001 kg; Code CED 15 01 01; Masse de l'élément 1 kg; Volume 0.001333 m3

**mt12psg081e** U Vis autoforeuse 3,5x45 mm
Données techniques: Coût énergétique 0.023 MJ; Émission de CO2 0.002 kg; Code CED 17 04 05; Masse de l'élément 0.0023 kg; Volume 0.000001 m3
Déchets:
- emballage: re150101 Emballages en papier et en carton; quantité 0.001 kg

**mt16lra060c** m² Panneau semi-rigide en laine minérale
Données techniques: Coût énergétique 69.939 MJ; Émission de CO2 1.870 kg; Code CED 17 06 04; Masse de l'élément 1.17 kg; Volume 0.00195 m3
Déchets:
- emballage: re170203 Plastique; quantité 0.024 kg

**mt12psg030a** kg Pâte à joints, selon NF EN 13963
Données techniques: Coût énergétique 12.798 MJ; Émission de CO2 0.436 kg; Code CED 17 08 02; Masse de l'élément 1 kg; Volume 0.001 m3
Déchets:
- emballage: re170203 Plastique; quantité 0.02 kg

**mt12psg040a** m Bande microperforée en papier, selon NF EN 13963
Données techniques: Coût énergétique 0.004 MJ; Émission de CO2 0.006 kg; Code CED 20 01 01; Masse de l'élément 0.0067 kg; Volume 0.000009 m3
