# Plinthe en pierre naturelle

- Propriété du fichier: CYPE INGENIEROS, S.A.
- Format: FIEBDC-3/2002
- Zone géographique: République du Congo
- Devise: XAF
- Coûts indirects: 3.00 %
- Frais généraux: 13.00 %
- Bénéfice: 6.00 %
- TVA: 18.00 %

## F Aménagements et finitions

### FY Revêtements d'escaliers

#### FYP Pierre naturelle

**FYP030** U Plinthe en pierre naturelle.
Plinthe d'escalier de marbre Blanc Réel de deux pièces de 37x7x2 cm, face et côtés polis, placé avec du mortier de ciment M-5, dans un escalier avec des marches préalablement revêtues (non comprises dans ce prix). Comprend le jointoiement avec du mortier de joints cémenteux, CG1, pour joints minces (entre 1,5 et 3 mm), avec la même tonalité des pièces.
Inclut: Implantation et tracé de la plinthe. Découpe des pièces. Humectage du support. Mise en place d'une plinthe. Remplissage des joints. Nettoyage.
Critère pour le métré: Nombre d'unités prévues, selon documentation graphique du Projet.
Critère pour le mémoire: On mesurera le nombre d'unités réellement exécutées selon les spécifications du Projet.

| Code | U | Désignation | Quantité | Prix | Montant |
|---|---|---|---|---|---|
| mt18zmi040a | U | Plinthe pour escalier en marbre, provenant de Turquie, Blanc Réel, de deux pièces, 37x7x2 cm, face et bords polis, densité 2710 kg/m³, selon NF EN 1936, résistance à la compression 80 MPa, selon NF EN 1926, résistance à la flexion 10 MPa, selon NF EN 12372, absorption d'eau par capillarité inférieure à 5 kg/m² min½, selon NF EN 1925, coefficient d'absorption d'eau <= 0,1%, selon NF EN 13755, Euroclasse A1 de réaction au feu, résistance à l'abrasion 22 mm, selon NF EN 14157; selon NF EN 12058. (matériau) | 1.000 | 4318.88 | 4318.88 |
| mt09mor010c | m³ | Mortier de ciment CEM II/B-P 32,5 N type M-5, confectionné sur site avec 250 kg/m³ de ciment et une proportion en volume 1/6. (matériau) | 0.007 | 83421.92 | 583.95 |
| mt09mcr060c | kg | Mortier de joints cémenteux, CG1, pour joint minimum entre 1,5 et 3 mm, selon NF EN 13888. (matériau) | 0.002 | 506.46 | 1.01 |
| op00sie030 |  | Scie à disque de diamant, pour table de travail, à coupe humide. | 1.000 | 0.00 | 0.00 |
| mo061 | h | Ouvrier professionnel II/OP carreleur en revêtements de sols. (main-d'œuvre) | 0.174 | 1526.36 | 265.59 |
| % | % | Frais de chantier des unités d'ouvrage | 2 % | 5169.43 | 103.39 |
|  |  | Coûts directs |  |  | 5272.82 |
