# Plancher surélevé sur vide sanitaire, en béton, grande hauteur

- Propriété du fichier: CYPE INGENIEROS, S.A.
- Format: FIEBDC-3/2002
- Zone géographique: République du Congo
- Devise: XAF
- Coûts indirects: 3.00 %
- Frais généraux: 13.00 %
- Bénéfice: 6.00 %
- TVA: 18.00 %

## G Structure et gros oeuvre

### GB Planchers bas

#### GBC Planchers surélevés

**GBC030** m² Plancher surélevé sur vide sanitaire, en béton, grande hauteur.
Plancher surélévé sur vide sanitaire, en béton armé, grande hauteur, de 100+4 cm de hauteur, sur coffrage perdu de pièces en polypropylène recyclé, appuyé sur des tubes en PVC de 125 mm de diamètre et 85 cm de hauteur, fixés à une matrice de base, réalisé en béton confectionné sur le chantier BCN: CPJ-CEM II/A 32,5 - TP - B 40 - 5/15 - E: 2b¹ - BA - P 18-305, coulage avec des moyens manuels, et treillis soudé 100x250 mm et Ø 5,0-5,0 mm, en acier Fe E 500 comme armature de répartition, placé sur des séparateurs homologués en dalle de compression de 4 cm d'épaisseur; appuyé dans son ensemble sur une base en béton de propreté.
Critère d'évaluation économique: Le prix ne comprend pas la couche de béton de propreté.
Inclut: Implantation. Mise en place de la matrice de base. Mise en place des tubes. Découpe des pièces. Mise en place et montage des pièces. Réalisation des orifices de passage des installations. Mise en place des éléments de réservation pour le passage des installations. Mise en place du treillis soudé. Préparation du béton. Coulage, extension et vibrage du béton. Réglage et nivellement de la dalle de compression. Séchage du béton.
Critère pour le métré: Surface mesurée selon documentation graphique du Projet.
Critère pour le mémoire: On mesurera la surface réellement exécutée selon les spécifications du Projet, en déduisant la surface occupée par les poteaux situés dans le périmètre.

| Code | U | Désignation | Quantité | Prix | Montant |
|---|---|---|---|---|---|
| mt07cid030a | m² | Coffrage perdu avec pièces en polypropylène recyclé, de 58x58x15 cm, à disposer sur des tubes en PVC, sur une matrice de base, pour planchers surélévés grande hauteur sur vide sanitaire. (matériau) | 1.050 | 17192.53 | 18052.16 |
| mt36tit010ha | m | Tube en PVC, série B, de 125 mm de diamètre et 3,2 mm d'épaisseur, selon NF EN 1329-1. (matériau) | 2.550 | 4775.03 | 12176.33 |
| mt07ame100dec | m² | Treillis soudé 100x250 mm, fils porteurs de 5 mm de diamètre et fils de répartition de 5 mm de diamètre, en acier Fe E 500. (matériau) | 1.100 | 1802.30 | 1982.53 |
| mt08var050 | kg | Fil de fer galvanisé pour attacher, de 1,30 mm de diamètre. (matériau) | 0.017 | 1085.28 | 18.45 |
| mt07aco020m | U | Séparateur homologué pour treillis soudé. (matériau) | 1.000 | 70.65 | 70.65 |
| mq06vib020 | h | Règle vibrante de 3 m. (matériel) | 0.082 | 2552.60 | 209.31 |
| mq06hor010 | h | Bétonnière électrique avec une capacité de gâchage de 160 l. (matériel) | 0.057 | 1683.71 | 95.97 |
| op00sie010 |  | Scie sauteuse. | 1.000 | 0.00 | 0.00 |
| op00amo010 |  | Rectifieuse ou scie radiale. | 1.000 | 0.00 | 0.00 |
| au00auh040 |  | Vibreur de béton, électrique. | 1.000 | 0.00 | 0.00 |
| mo044 | h | Compagnon professionnel III/CP2 coffreur. (main-d'œuvre) | 0.029 | 2477.50 | 71.85 |
| mo091 | h | Ouvrier professionnel II/OP coffreur. (main-d'œuvre) | 0.029 | 1587.35 | 46.03 |
| mo043 | h | Compagnon professionnel III/CP2 ferrailleur. (main-d'œuvre) | 0.027 | 2477.50 | 66.89 |
| mo090 | h | Ouvrier professionnel II/OP ferrailleur. (main-d'œuvre) | 0.027 | 1587.35 | 42.86 |
| % | % | Frais de chantier des unités d'ouvrage | 2 % | 32833.03 | 656.66 |
|  |  | Coûts directs |  |  | 33489.69 |
