# Centrale de détection automatique d'incendies, conventionnelle

- Propriété du fichier: CYPE INGENIEROS, S.A.
- Format: FIEBDC-3/2002
- Zone géographique: République du Congo
- Devise: XAF
- Coûts indirects: 3.00 %
- Frais généraux: 13.00 %
- Bénéfice: 6.00 %
- TVA: 18.00 %

## T Équipements techniques

### TI Protections contre les incendies

#### TIA Détection et alarme

**TIA010** U Centrale de détection automatique d'incendies, conventionnelle.
Centrale de détection automatique d'incendies, avec 20 zones de détection, avec boîte métallique avec porte vitrée et serrure de sûreté, avec module d'alimentation, rectificateur de courant et chargeur de batterie, module de contrôle avec indicateur d'alarme et de panne et commutateur de coupure de zones. Comprend les batteries.
Inclut: Implantation. Fixation au parement. Mise en place des batteries. Montage, connexion et contrôle de son bon fonctionnement.
Critère pour le métré: Nombre d'unités prévues, selon documentation graphique du Projet.
Critère pour le mémoire: On mesurera le nombre d'unités réellement exécutées selon les spécifications du Projet.

| Code | U | Désignation | Quantité | Prix | Montant |
|---|---|---|---|---|---|
| mt41dce010i | U | Centrale de détection automatique d'incendies, avec 20 zones de détection, avec boîte métallique avec porte vitrée et serrure de sûreté, avec module d'alimentation, rectificateur de courant et chargeur de batterie, module de contrôle avec indicateur d'alarme et de panne et commutateur de coupure de zones. (matériau) | 1.000 | 1156321.25 | 1156321.25 |
| mt41rte030d | U | Batterie de 12 V et 7 Ah. (matériau) | 2.000 | 21208.56 | 42417.12 |
| mo006 | h | Compagnon professionnel III/CP2 installateur de réseaux et d'équipements de détection et de sécurité. (main-d'œuvre) | 5.806 | 2446.30 | 14203.22 |
| mo105 | h | Ouvrier professionnel II/OP installateur de réseaux et d'équipements de détection et de sécurité. (main-d'œuvre) | 5.806 | 1523.45 | 8845.15 |
| % | % | Frais de chantier des unités d'ouvrage | 2 % | 1221786.74 | 24435.73 |
|  |  | Coûts directs |  |  | 1246222.47 |
