# Lave-pieds de plage, en acier

- Propriété du fichier: CYPE INGENIEROS, S.A.
- Format: FIEBDC-3/2002
- Zone géographique: République du Congo
- Devise: XAF
- Coûts indirects: 3.00 %
- Frais généraux: 13.00 %
- Bénéfice: 6.00 %
- TVA: 18.00 %

## M Mobilier urbain

### MP Mobilier de plage

#### MPD Douches et rince-pieds

**MPD030** U Lave-pieds de plage, en acier.
Lave-pieds de plage composé de: plaque d'ancrage de 250x250x10 mm en acier inoxydable AISI 304 fixé à une base de béton BCN: CPJ-CEM II/A 32,5 - TP - B 20 - 15/25 - E: 1 - NA - P 18-305 de 80x80x80 cm; corps de forme prismatique et de section carrée de 20x20 cm et 1,5 m de hauteur, en acier inoxydable AISI 316 finition poli, avec couvercles amovibles fixés avec des vis de sécurité; repose-pieds réalisé avec tubes en acier inoxydable AISI 316 finition poli fixé au corps central avec des plaques et des vis de sécurité; 2 temporisateurs démontables sous forme de boutons en acier finition chromée, hébergés à l'intérieur du corps de la douche; et 2 pommes de douche en acier finition chromée, vissées dans le corps de la douche, avec système antivandalisme et antivol; et caillebotis de 1,2x1,2 m constitué de planches en bois de pin traité en autoclave de 95x35 mm. Comprend l'implantation, excavation manuelle du terrain, raccord de connexion de 3/4", les tuyauteries en acier inoxydable AISI 304 pour conduction d'eau, les éléments d'ancrage et la suppression et le nettoyage du matériau excédant.
Inclut: Implantation. Excavation. Bétonnage de la base d'appui. Montage du lave-pieds. Mise en place du caillebotis. Suppression et nettoyage du matériau excédant.
Critère pour le métré: Nombre d'unités prévues, selon documentation graphique du Projet.
Critère pour le mémoire: On mesurera le nombre d'unités réellement exécutées selon les spécifications du Projet.

| Code | U | Désignation | Quantité | Prix | Montant |
|---|---|---|---|---|---|
| mt52dlv020a | U | Lave-pieds de plage composé de: plaque d'ancrage de 250x250x10 mm en acier inoxydable AISI 304; corps de forme prismatique et de section carrée de 20x20 cm et 1,5 m de hauteur, en acier inoxydable AISI 316 finition poli, avec couvercles amovibles fixés avec des vis de sécurité; repose-pieds réalisé avec tubes en acier inoxydable AISI 316 finition poli fixé au corps central avec des plaques et des vis de sécurité; 2 temporisateurs démontables sous forme de boutons en acier finition chromée, hébergés à l'intérieur du corps de la douche; et 2 pommes de douche en acier finition chromée, vissées dans le corps de la douche, avec système antivandalisme et antivol. Comprend raccord de connexion de 3/4", les tuyauteries en acier inoxydable AISI 304 pour conduction d'eau et boulons d'ancrage. (matériau) | 1.000 | 1476094.79 | 1476094.79 |
| mt52dlv030a | U | Caillebotis de 1,2x1,2 m constitué de planches en bois de pin traité en autoclave de 95x35 mm, avec structure et plaque centrale en acier galvanisé pour recevoir la douche ou le lave-pieds, y compris tirefonds en acier inoxydable. (matériau) | 1.000 | 212657.72 | 212657.72 |
| mt10hmf040qaed | m³ | Béton non armé prêt à l'emploi BCN: CPJ-CEM II/A 32,5 - TP - B 20 - 15/25 - E: 1 - NA - P 18-305. (matériau) | 0.512 | 71069.08 | 36387.37 |
| mt09reh330 | kg | Mortier de résine époxy avec sable de silice, à durcissement rapide, pour remplissage des ancrages. (matériau) | 0.200 | 3695.94 | 739.19 |
| mo020 | h | Compagnon professionnel III/CP2 construction. (main-d'œuvre) | 0.383 | 2380.68 | 911.80 |
| mo113 | h | Ouvrier d'exécution I/OE1 construction. (main-d'œuvre) | 0.639 | 1468.69 | 938.49 |
| mo041 | h | Compagnon professionnel III/CP2 VRD espaces publics. (main-d'œuvre) | 5.109 | 2380.68 | 12162.89 |
| mo087 | h | Ouvrier professionnel II/OP VRD espaces publics. (main-d'œuvre) | 5.109 | 1526.36 | 7798.17 |
| % | % | Frais de chantier des unités d'ouvrage | 2 % | 1747690.42 | 34953.81 |
|  |  | Coûts directs |  |  | 1782644.23 |
