# Réparation structurale du béton, avec du mortier fluide à base de ciment

- Propriété du fichier: CYPE INGENIEROS, S.A.
- Format: FIEBDC-3/2002
- Zone géographique: République du Congo
- Devise: XAF
- Coûts indirects: 3.00 %
- Frais généraux: 13.00 %
- Bénéfice: 6.00 %
- TVA: 18.00 %

## G Structure et gros oeuvre

### GA Transformations et réparations

#### GAE Réparation d'éléments en béton

**GAE060** m² Réparation structurale du béton, avec du mortier fluide à base de ciment.
Application manuelle de mortier fluide, de résistance mécanique élevée et retrait compensé, avec une résistance à la compression à 28 jours supérieure ou égale à 78,5 N/mm² et un module d'élasticité supérieur ou égal à 20000 N/mm², classe R4, type CC, selon NF EN 1504-3, Euroclasse A1 de réaction au feu, selon NF EN 13501-1, en couche de 40 mm d'épaisseur moyenne, de consistance fluide, pour la réparation et le renfort structural de mur en béton.
Critère d'évaluation économique: Le prix comprend le montage et le démontage du système de coffrage.
Inclut: Humectage de la surface support. Montage du système de coffrage. Préparation du mélange. Application du produit. Séchage. Démontage du système de coffrage.
Critère pour le métré: Surface mesurée selon documentation graphique du Projet.
Critère pour le mémoire: On mesurera la surface réellement exécutée selon les spécifications du Projet.

| Code | U | Désignation | Quantité | Prix | Montant |
|---|---|---|---|---|---|
| mt09red110c | kg | Mortier fluide, de résistance mécanique élevée et retrait compensé, avec une résistance à la compression à 28 jours supérieure ou égale à 78,5 N/mm² et un module d'élasticité supérieur ou égal à 20000 N/mm², classe R4, type CC, selon NF EN 1504-3, Euroclasse A1 de réaction au feu, selon NF EN 13501-1, pour réparation structurale du béton. (matériau) | 77.000 | 568.47 | 43772.19 |
| mt08aaa010a | m³ | Eau. (matériau) | 0.008 | 1085.28 | 8.68 |
| mt50spa052b | m | Grosse planche en bois de pin, de 20x7,2 cm. (matériau) | 0.020 | 5528.74 | 110.57 |
| mt50spa101 | kg | Clous en acier. (matériau) | 0.030 | 1637.21 | 49.12 |
| mt50spa081a | U | Étai métallique télescopique, allant jusqu'à 3 m de hauteur. (matériau) | 0.013 | 16838.11 | 218.90 |
| mo020 | h | Compagnon professionnel III/CP2 construction. (main-d'œuvre) | 0.143 | 2380.68 | 340.44 |
| mo113 | h | Ouvrier d'exécution I/OE1 construction. (main-d'œuvre) | 0.143 | 1468.69 | 210.02 |
| % | % | Frais de chantier des unités d'ouvrage | 2 % | 44709.92 | 894.20 |
|  |  | Coûts directs |  |  | 45604.12 |
