# Couche principale d'une façade ventilée, en maçonnerie de briques en terre cuite à isolation rapportée, pose à joint mince, à revêtir

- Propriété du fichier: CYPE INGENIEROS, S.A.
- Format: FIEBDC-3/2002
- Zone géographique: République du Congo
- Devise: XAF
- Coûts indirects: 3.00 %
- Frais généraux: 13.00 %
- Bénéfice: 6.00 %
- TVA: 18.00 %

## G Structure et gros oeuvre

### GM Murs

#### GMT Briques en terre cuite

**GMT040** m² Couche principale d'une façade ventilée, en maçonnerie de briques en terre cuite à isolation rapportée, pose à joint mince, à revêtir.
Couche principale d'une façade ventilée, appuyée sur le plancher et arasée, de 19 cm d'épaisseur, en maçonnerie de bloc en terre cuite à isolation rapportée à emboîtement, 30x19x19 cm, à revêtir, avec joints horizontaux de 10 mm d'épaisseur, joint creux, pose avec du mortier de ciment confectionné sur chantier, avec 250 kg/m³ de ciment, couleur grise, dosage 1:6, fourni en sacs. Linteau en maçonnerie renforcée de briques en "U" en terre cuite à isolation rapportée, pose à joint mince, remplissage de béton de remplissage confectionné sur le chantier, BCN: CPJ-CEM II/A 32,5 - Fl - B 25 - 5/15 - E: 2a - NA - P 18-305; montage et démontage d'étai.
Inclut: Définition des plans de façade via des plombs. Implantation, étage par étage. Marquage sur les poteaux des niveaux de référence générale d'étage et du niveau du revêtement. Préparation du mortier. Assise de la première rangée sur couche de mortier. Mise en place et à l'aplomb des mires de référence. Tendu des cordeaux entre les mires. Mise en place des plombs fixes dans les arêtes. Découpe des pièces. Mise en place des pièces par rangées à niveau. Réalisation de tous les travaux nécessaires pour la résolution des ouvertures. Rencontres de la maçonnerie avec les façades, les poteaux et les cloisons. Rencontre de la maçonnerie et du plancher supérieur.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt02btr020bp | U | Bloc en terre cuite à isolation rapportée à emboîtement, 30x19x19 cm, à revêtir, pour utilisation en maçonnerie protégée (pièce en P), densité 859 kg/m³; avec le prix augmenté de 20% pour cause de pièces spéciales. Selon NF EN 771-1. (matériau) | 18.000 | 482.18 | 8679.24 |
| mt08aaa010a | m³ | Eau. (matériau) | 0.004 | 1085.28 | 4.34 |
| mt01arg005a | t | Sable de carrière, pour mortier confectionné sur le chantier. (matériau) | 0.016 | 11724.58 | 187.59 |
| mt08cem000a | kg | Ciment gris en sacs. (matériau) | 5.858 | 78.86 | 461.96 |
| mt07aco055e | kg | Barres en acier haute adhérence, Fe E 500, de divers diamètres. (matériau) | 0.700 | 750.96 | 525.67 |
| mt01arg000a | m³ | Sable criblé. (matériau) | 0.003 | 16401.38 | 49.20 |
| mt01arg001ag | m³ | Gros granulats homogénéisés, de taille maximale 12,5 mm. (matériau) | 0.006 | 17704.11 | 106.22 |
| mt50spa050m | m³ | Grosse planche en bois de pin, dimensions 20x7,2 cm. (matériau) | 0.001 | 384115.36 | 384.12 |
| mt50spa081a | U | Étai métallique télescopique, allant jusqu'à 3 m de hauteur. (matériau) | 0.003 | 16838.11 | 50.51 |
| mt50spa101 | kg | Clous en acier. (matériau) | 0.011 | 1637.21 | 18.01 |
| mq06hor010 | h | Bétonnière électrique avec une capacité de gâchage de 160 l. (matériel) | 0.008 | 1683.71 | 13.47 |
| op00roz010 |  | Rainureuse. | 1.000 | 0.00 | 0.00 |
| op00amo010 |  | Rectifieuse ou scie radiale. | 1.000 | 0.00 | 0.00 |
| mo021 | h | Compagnon professionnel III/CP2 construction pour des travaux de maçonnerie. (main-d'œuvre) | 0.539 | 2380.68 | 1283.19 |
| mo114 | h | Ouvrier d'exécution I/OE1 construction pour des travaux de maçonnerie. (main-d'œuvre) | 0.429 | 1468.69 | 630.07 |
| % | % | Frais de chantier des unités d'ouvrage | 3 % | 12393.59 | 371.81 |
|  |  | Coûts directs |  |  | 12765.40 |
