# Couche extérieure de façade double paroi, en maçonnerie de briques en terre cuite à isolation rapportée, pose à joint traditionnel, à revêtir, avec lame d'air légèrement ventilée

- Propriété du fichier: CYPE INGENIEROS, S.A.
- Format: FIEBDC-3/2002
- Zone géographique: République du Congo
- Devise: XAF
- Coûts indirects: 3.00 %
- Frais généraux: 13.00 %
- Bénéfice: 6.00 %
- TVA: 18.00 %

## G Structure et gros oeuvre

### GM Murs

#### GMT Briques en terre cuite

**GMT060** m² Couche extérieure de façade double paroi, en maçonnerie de briques en terre cuite à isolation rapportée, pose à joint traditionnel, à revêtir, avec lame d'air légèrement ventilée.
Couche extérieure de façade double paroi, de 14 cm d'épaisseur, en maçonnerie de brique creuse en terre cuite (H-16), à revêtir, 24x19x14 cm, avec joints horizontaux et verticaux de 10 mm d'épaisseur, pose avec du mortier de ciment confectionné sur chantier, avec 300 kg/m³ de ciment, couleur grise, dosage 1:5, fourni en sacs. Linteau en maçonnerie renforcée de briques coupées à revêtir; montage et démontage d'étai. Revêtement des abouts de plancher avec pièces céramiques et des faces extérieures des poteaux avec briques coupées, placées avec le même mortier utilisé dans la pose de la maçonnerie; avec lame d'air légèrement ventilée, via la réalisation d'ouvertures de ventilation, avec une aire effective de 10 cm² pour chaque m de façade (orifices, grilles ou creux dépourvus de mortier) pour la ventilation de la lame.
Critère d'évaluation économique: Le prix ne comprend pas le drainage. Le prix ne comprend pas les grilles de ventilation.
Inclut: Définition des plans de façade via des plombs. Implantation, étage par étage. Marquage sur les poteaux des niveaux de référence générale d'étage et du niveau du revêtement. Préparation du mortier. Assise de la première rangée sur couche de mortier. Mise en place et à l'aplomb des mires de référence. Tendu des cordeaux entre les mires. Mise en place des plombs fixes dans les arêtes. Mise en place des pièces par rangées à niveau. Revêtement des abouts de plancher. Réalisation de tous les travaux nécessaires pour la résolution des ouvertures. Réalisation des ouvertures de ventilation. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt04lcc010e | U | Brique creuse en terre cuite (H-16), à revêtir, 24x19x14 cm, pour utilisation en maçonnerie protégée (pièce en P), densité 780 kg/m³, selon NF EN 771-1. (matériau) | 22.000 | 295.78 | 6507.16 |
| mt08aaa010a | m³ | Eau. (matériau) | 0.010 | 1085.28 | 10.85 |
| mt01arg005a | t | Sable de carrière, pour mortier confectionné sur le chantier. (matériau) | 0.021 | 11724.58 | 246.22 |
| mt08cem000a | kg | Ciment gris en sacs. (matériau) | 4.880 | 78.86 | 384.84 |
| mt07aco055e | kg | Barres en acier haute adhérence, Fe E 500, de divers diamètres. (matériau) | 0.400 | 750.96 | 300.38 |
| mt01arg000a | m³ | Sable criblé. (matériau) | 0.001 | 16401.38 | 16.40 |
| mt01arg001ag | m³ | Gros granulats homogénéisés, de taille maximale 12,5 mm. (matériau) | 0.001 | 17704.11 | 17.70 |
| mt18bdb010a800 | m² | Tomette, finition mat ou naturel, 8,00F CFA/m², selon NF EN 14411. (matériau) | 0.135 | 5247.66 | 708.43 |
| mt50spa050m | m³ | Grosse planche en bois de pin, dimensions 20x7,2 cm. (matériau) | 0.001 | 384115.36 | 384.12 |
| mt50spa081a | U | Étai métallique télescopique, allant jusqu'à 3 m de hauteur. (matériau) | 0.003 | 16838.11 | 50.51 |
| mt50spa101 | kg | Clous en acier. (matériau) | 0.011 | 1637.21 | 18.01 |
| mq06hor010 | h | Bétonnière électrique avec une capacité de gâchage de 160 l. (matériel) | 0.010 | 1683.71 | 16.84 |
| op00amo010 |  | Rectifieuse ou scie radiale. | 1.000 | 0.00 | 0.00 |
| mo021 | h | Compagnon professionnel III/CP2 construction pour des travaux de maçonnerie. (main-d'œuvre) | 0.567 | 2380.68 | 1349.85 |
| mo114 | h | Ouvrier d'exécution I/OE1 construction pour des travaux de maçonnerie. (main-d'œuvre) | 0.502 | 1468.69 | 737.28 |
| % | % | Frais de chantier des unités d'ouvrage | 3 % | 10748.59 | 322.46 |
|  |  | Coûts directs |  |  | 11071.05 |
