# Système aérien d'ancrage pour fixation d'un arbre

- Propriété du fichier: CYPE INGENIEROS, S.A.
- Format: FIEBDC-3/2002
- Zone géographique: République du Congo
- Devise: XAF
- Coûts indirects: 3.00 %
- Frais généraux: 13.00 %
- Bénéfice: 6.00 %
- TVA: 18.00 %

## L Espaces verts

### LF Systèmes de fixation

#### LFA Systèmes d'ancrage

**LFA020** U Système aérien d'ancrage pour fixation d'un arbre.
Système aérien d'ancrage pour fixation d'un arbre avec diamètre de tronc entre 10 et 15 cm, constitué de trois câbles en acier galvanisé, de 4,0 m de longueur, avec un tendeur à cliquet à l'une de leurs extrémités et un ancrage pour encastrement dans le terrain à l'autre extrémité et trois jeux de câbles en acier, de 5 m de longueur, avec un élingue et un manchon en néoprène pour fixer le tronc de l'arbre depuis cette extrémité et le tendre avec le cliquet qu'incorpore le câble qui qui reste encastré dans le terrain.
Inclut: Mise en place du système d'ancrage. Fixation du système au tronc d'arbre. Tension.
Critère pour le métré: Nombre d'unités prévues, selon documentation graphique du Projet.
Critère pour le mémoire: On mesurera le nombre d'unités réellement exécutées selon les spécifications du Projet.

| Code | U | Désignation | Quantité | Prix | Montant |
|---|---|---|---|---|---|
| mt48adp020b | U | Kit d'ancrage pour fixation de l'arbre, avec diamètre de tronc entre 10 et 15 cm, composé de trois câbles en acier galvanisé, de 4,0 m de longueur, avec un tendeur à cliquet à l'une de leurs extrémités et un ancrage pour encastrement dans le terrain à l'autre extrémité et trois jeux de câbles en acier, de 5 m de longueur, avec un élingue et un manchon en néoprène. (matériau) | 1.000 | 52971.83 | 52971.83 |
| mo040 | h | Compagnon professionnel III/CP2 jardinier. (main-d'œuvre) | 0.319 | 2380.68 | 759.44 |
| mo115 | h | Ouvrier jardinier. (main-d'œuvre) | 1.597 | 1468.69 | 2345.50 |
| % | % | Frais de chantier des unités d'ouvrage | 2 % | 56076.77 | 1121.54 |
|  |  | Coûts directs |  |  | 57198.31 |
