# Revêtement mural avec du papier vinyle

- Propriété du fichier: CYPE INGENIEROS, S.A.
- Format: FIEBDC-3/2002
- Zone géographique: République du Congo
- Devise: XAF
- Coûts indirects: 3.00 %
- Frais généraux: 13.00 %
- Bénéfice: 6.00 %
- TVA: 18.00 %

## F Aménagements et finitions

### FM Revêtements de murs

#### FMP Papiers peints

**FMP010** m² Revêtement mural avec du papier vinyle.
Revêtement mural avec papier de vinyle tissé, de 360 g/m². Mise en place: avec colle cellulosique, soluble dans l'eau.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt29cam020 | kg | Colle cellulosique, soluble dans l'eau, pour papiers peints. (matériau) | 0.010 | 9506.32 | 95.06 |
| mt29pap010i | m² | Papier de vinyle tissé, de 360 g/m², pour revêtement des parements verticaux intérieurs. (matériau) | 1.100 | 8377.87 | 9215.66 |
| op00sie030 |  | Scie à disque de diamant, pour table de travail, à coupe humide. | 1.000 | 0.00 | 0.00 |
| op00tal010 |  | Perceuse. | 1.000 | 0.00 | 0.00 |
| mo038 | h | Compagnon professionnel III/CP2 peintre. (main-d'œuvre) | 0.138 | 2380.68 | 328.53 |
| mo076 | h | Ouvrier professionnel II/OP peintre. (main-d'œuvre) | 0.138 | 1526.36 | 210.64 |
| % | % | Frais de chantier des unités d'ouvrage | 2 % | 9849.89 | 197.00 |
|  |  | Coûts directs |  |  | 10046.89 |
