# Unité extérieure d'air conditionné, pompe à chaleur, de remplacement

- Propriété du fichier: CYPE INGENIEROS, S.A.
- Format: FIEBDC-3/2002
- Zone géographique: République du Congo
- Devise: XAF
- Coûts indirects: 3.00 %
- Frais généraux: 13.00 %
- Bénéfice: 6.00 %
- TVA: 18.00 %

## T Équipements techniques

### TV Climatisation et ventilation

#### TVL Système Mitsubishi Electric à débit de réfrigérant variable

**TVL050** U Unité extérieure d'air conditionné, pompe à chaleur, de remplacement.
Unité extérieure d'air conditionné, pour système air-air multisplit, avec débit variable de réfrigérant, pompe à chaleur, pour gaz R-410A, alimentation triphasée (400V/50Hz), gamme City Multi, série Y Replace Multi, de remplacement, modèle PUHY-RP200YJM-B "MITSUBISHI ELECTRIC", puissance frigorifique nominale 22,4 kW (température de bulbe humide de l'air intérieur 19°C, température de bulbe sec de l'air extérieur 35°C), EER 3,94, SEER 6,35, consommation électrique nominale en refroidissement 5,68 kW, intervalle de fonctionnement de température de bulbe sec de l'air extérieur en refroidissement de -5 à 46°C, puissance calorifique nominale 25 kW (température de bulbe sec de l'air intérieur 20°C, température de bulbe humide de l'air extérieur 6°C), COP 4,39, SCOP 4,05, consommation électrique nominale en chauffage 5,69 kW, intervalle de fonctionnement de température de bulbe sec de l'air extérieur en chauffage de -20 à 15,5°C, connectibilité d'au maximum 17 unités intérieures avec un pourcentage de capacité minimum de 50% et maximum de 130%, compresseur scroll hermétiquement scellé avec contrôle Inverter, 920x1710x760 mm, poids 230 kg, pression sonore 56 dBA, puissance sonore 56 dBA, débit d'air 185 m³/min, longueur totale maximale d'une tuyauterie frigorifique 1000 m, différence maximale de hauteur d'installation 50 m si l'unité extérieure se trouve au-dessus des unités intérieures et 40 m si elle se trouve en dessous.
Critère d'évaluation économique: Le prix ne comprend les éléments antivibratoires de sol, la canalisation ni le câblage électrique d'alimentation.
Inclut: Implantation. Mise en place et fixation. Connexion aux lignes frigorifiques. Connexion au réseau de conduite d'eau. Connexion au réseau électrique. Connexion au réseau de tout à l'égout. Mise en marche.
Critère pour le métré: Nombre d'unités prévues, selon documentation graphique du Projet.
Critère pour le mémoire: On mesurera le nombre d'unités réellement exécutées selon les spécifications du Projet.

| Code | U | Désignation | Quantité | Prix | Montant |
|---|---|---|---|---|---|
| mt42mee070a | U | Unité extérieure d'air conditionné, pour système air-air multisplit, avec débit variable de réfrigérant, pompe à chaleur, pour gaz R-410A, alimentation triphasée (400V/50Hz), gamme City Multi, série Y Replace Multi, de remplacement, modèle PUHY-RP200YJM-B "MITSUBISHI ELECTRIC", puissance frigorifique nominale 22,4 kW (température de bulbe humide de l'air intérieur 19°C, température de bulbe sec de l'air extérieur 35°C), EER 3,94, SEER 6,35, consommation électrique nominale en refroidissement 5,68 kW, intervalle de fonctionnement de température de bulbe sec de l'air extérieur en refroidissement de -5 à 46°C, puissance calorifique nominale 25 kW (température de bulbe sec de l'air intérieur 20°C, température de bulbe humide de l'air extérieur 6°C), COP 4,39, SCOP 4,05, consommation électrique nominale en chauffage 5,69 kW, intervalle de fonctionnement de température de bulbe sec de l'air extérieur en chauffage de -20 à 15,5°C, connectibilité d'au maximum 17 unités intérieures avec un pourcentage de capacité minimum de 50% et maximum de 130%, compresseur scroll hermétiquement scellé avec contrôle Inverter, 920x1710x760 mm, poids 230 kg, pression sonore 56 dBA, puissance sonore 56 dBA, débit d'air 185 m³/min, longueur totale maximale d'une tuyauterie frigorifique 1000 m, différence maximale de hauteur d'installation 50 m si l'unité extérieure se trouve au-dessus des unités intérieures et 40 m si elle se trouve en dessous. (matériau) | 1.000 | 11003960.48 | 11003960.48 |
| % | % | Frais de chantier des unités d'ouvrage | 2 % | 11003960.48 | 220079.21 |
|  |  | Coûts directs |  |  | 11224039.69 |
