# RCB060

- Propriété du fichier: CYPE INGENIEROS, S.A.
- Format: FIEBDC-3/2002
- Zone géographique: République du Congo
- Coûts indirects: 3.00 %
- Frais généraux: 13.00 %
- Bénéfice: 6.00 %
- TVA: 18.00 %

## R Rénovation énergétique

### RC Chauffage, climatisation et E.C.S.

#### RCB Captage solaire

**RCB060** U Réhabilitation énergétique des bâtiments via l'incorporation de capteur solaire thermique constitué d'une batterie de 3 modules, chacun d'entre eux étant composé d'un capteur solaire thermique plat, avec panneau de montage vertical de 1143x2043x80 mm, surface utile 2,14 m², rendement optique 0,78, coefficient primaire de pertes 3,473 W/m²K et coefficient secondaire de pertes 0,017 W/m²K², selon NF EN 12975-2, avec cercles d'étanchéité, ballon échangeur en acier vitrifié, avec échangeur à un serpentin, de sol, 300 l, hauteur 1640 mm, diamètre 680 mm, vase d'expansion fermé de capacité 25 l et groupe solaire formé de pompe de circulation avec variateur de fréquence et centrale électronique.
Réhabilitation énergétique des bâtiments via l'incorporation de capteur solaire thermique constitué d'une batterie de 3 modules, chacun d'entre eux étant composé d'un capteur solaire thermique plat, avec panneau de montage vertical de 1143x2043x80 mm, surface utile 2,14 m², rendement optique 0,78, coefficient primaire de pertes 3,473 W/m²K et coefficient secondaire de pertes 0,017 W/m²K², selon NF EN 12975-2, composé de cadre autoportant et couvercle postérieur en aluminium, isolation thermique de laine de verre, panneau en verre de 4 mm d'épaisseur, absorbeur en cuivre avec couche Sunselect, tuyau en forme de méandre et tuyaux de connexion, avec cercles d'étanchéité, ballon échangeur en acier vitrifié, avec échangeur à un serpentin, de sol, 300 l, hauteur 1640 mm, diamètre 680 mm, isolation de 50 mm d'épaisseur avec polyuréthane à haute densité, sans CFC, protection contre la corrosion via une anode de magnésium, vase d'expansion fermé de capacité 25 l, 425 mm de hauteur, 320 mm de diamètre, avec filet de 3/4" de diamètre et 10 bar de pression et groupe solaire, formé de pompe de circulation avec variateur de fréquence et centrale électronique avec 3 sondes de température (Pt100) avec étuis, 2 sorties de relais, écran digital pour consulter les températures du capteur solaire et du réservoir et du bénéfice solaire, protection antigel, registres des températures maximale et minimale du capteur solaire et des réservoirs de stockage, capteurs connectables pour faciliter son installation et fonction intelligente pour le chauffage des piscines ou E.C.S., débitmètre, vanne de sécurité, manomètre, vannes de remplissage et de vidange, tubes flexibles avec isolation et carcasse pour isolation thermique. Comprend les accessoires de montages et de fixation, l'ensemble des connexions hydrauliques entre capteurs solaires thermiques, liquide de remplissage pour capteur solaire thermique, la vanne de sécurité, le purgeur, les vannes d'isolement et autres accessoires, les vannes d'isolement, les éléments de montage et autres accessoires nécessaires au fonctionnement correct, manomètre et éléments de montage et de connexion nécessaires pour un fonctionnement correct. Totalement monté, connecté et testé.
Inclut: Implantation de l'ensemble. Mise en place de la structure support. Mise en place et fixation des panneaux sur la structure support. Connecté au réseau de conduction d'eau. Remplissage du circuit. Implantation du ballon échangeur. Mise en place du ballon échangeur. Connexion du ballon échangeur. Implantation du vase d'expansion. Mise en place du vase d'expansion. Connexion du bassin d'expansion au réseau de distribution. Implantation du groupe solaire. Mise en place du groupe solaire. Connexion du groupe solaire.
Critère de métré de projet: Nombre d'unités prévues, selon documentation graphique du Projet.
Critère de mesure de l'ouvrage: On mesurera le nombre d'unités réellement exécutées selon les spécifications du Projet.

| Code | U | Désignation | Quantité | Prix | Montant |
|---|---|---|---|---|---|
| mt38the005a | U | Capteur solaire thermique plat, avec panneau de montage vertical de 1143x2043x80 mm, surface utile 2,14 m², rendement optique 0,78, coefficient primaire de pertes 3,473 W/m²K et coefficient secondaire de pertes 0,017 W/m²K², selon NF EN 12975-2, composé de cadre autoportant et couvercle postérieur en aluminium, isolation thermique de laine de verre, panneau en verre de 4 mm d'épaisseur, absorbeur en cuivre avec couche Sunselect, tuyau en forme de méandre et tuyaux de connexion. (matériau) | 3.000 | 897.24 | 2691.72 |
| mt38the050a | U | Jeu de cadres et tôles de couverture, basique, pour deux capteurs solaires thermiques. (matériau) | 1.000 | 704.70 | 704.70 |
| mt38the050b | U | Jeu de cadres et tôles de couverture, d'amplification, pour un capteur solaire thermique. (matériau) | 1.000 | 277.26 | 277.26 |
| mt38the040a | U | Connexion droite pour capteurs solaires thermiques avec connexions latérales, avec isolation thermique. (matériau) | 4.000 | 16.69 | 66.76 |
| mt38the500a | U | Purgeur manuel d'air avec corps en laiton, avec filet de 3/8" de diamètre, pour une température maximale de 160°C. (matériau) | 1.000 | 28.24 | 28.24 |
| mt38csg110 | U | Vanne de sécurité spécial pour applications d'énergie solaire thermique, pour une température maximale de 130°C. (matériau) | 1.000 | 51.08 | 51.08 |
| mt38the150a | U | Bidon de 10 l de solution eau-glycol pour remplissage de capteur solaire thermique. (matériau) | 1.000 | 51.34 | 51.34 |
| mt37sve010d | U | Vanne à sphère en laiton nickelé à visser de 1". (matériau) | 2.000 | 12.91 | 25.82 |
| mt38csg050D1 | U | Ballon échangeur en acier vitrifié, avec échangeur à un serpentin, de sol, 300 l, hauteur 1640 mm, diamètre 680 mm, isolation de 50 mm d'épaisseur avec polyuréthane à haute densité, sans CFC, protection contre la corrosion via une anode de magnésium. (matériau) | 1.000 | 1974.77 | 1974.77 |
| mt37svs010c | U | Vanne de sécurité, en laiton, avec filet de 1/2" de diamètre, réglé à 6 bar de pression. (matériau) | 1.000 | 5.82 | 5.82 |
| mt37sve010c | U | Vanne à sphère en laiton nickelé à visser de 3/4". (matériau) | 2.000 | 7.83 | 15.66 |
| mt37sve010d | U | Vanne à sphère en laiton nickelé à visser de 1". | 2.000 | 12.91 | 25.82 |
| mt38vex010g | U | Vase d'expansion fermé de capacité 25 l, 425 mm de hauteur, 320 mm de diamètre, avec filet de 3/4" de diamètre et 10 bar de pression. (matériau) | 1.000 | 39.59 | 39.59 |
| mt38vex015 | U | Connexion pour vases d'expansion, formée de supports et de raccords de connexion. (matériau) | 1.000 | 81.29 | 81.29 |
| mt42www040 | U | Manomètre avec bain de glycérine et diamètre de sphère de 100 mm, avec prise verticale, pour montage fileté de 1/2", échelle de pression de 0 à 5 bar. (matériau) | 1.000 | 14.48 | 14.48 |
| mt38cst070b | U | Groupe solaire, formé de pompe de circulation avec variateur de fréquence et centrale électronique avec 3 sondes de température (Pt100) avec étuis, 2 sorties de relais, écran digital pour consulter les températures du capteur solaire et du réservoir et du bénéfice solaire, protection antigel, registres des températures maximale et minimale du capteur solaire et des réservoirs de stockage, capteurs connectables pour faciliter son installation et fonction intelligente pour le chauffage des piscines ou E.C.S., débitmètre, vanne de sécurité, manomètre, vannes de remplissage et de vidange, tubes flexibles avec isolation et carcasse pour isolation thermique. (matériau) | 1.000 | 1334.95 | 1334.95 |
| mt38www011 | U | Produits complémentaires pour installations d'E.C.S. (matériau) | 1.000 | 1.91 | 1.91 |
| mo009 | h | Compagnon professionnel III/CP2 installateur de capteurs solaires. (main-d'œuvre) | 8.934 | 1.82 | 16.26 |
| mo108 | h | Ouvrier professionnel II/OP installateur de capteurs solaires. (main-d'œuvre) | 8.934 | 1.11 | 9.92 |
| mo004 | h | Compagnon professionnel III/CP2 chauffagiste. (main-d'œuvre) | 2.361 | 1.82 | 4.30 |
| mo103 | h | Ouvrier professionnel II/OP chauffagiste. (main-d'œuvre) | 2.361 | 1.11 | 2.62 |
| % | % | Coûts directs complémentaires | 2 % | 7424.31 | 148.49 |
|  |  | Coûts directs |  |  | 7572.80 |

| Code | U | Désignation | Prix |
|---|---|---|---|
| mo008 | h | Compagnon professionnel III/CP2 plombier. (main-d'œuvre) | 1.82 |
| mo107 | h | Ouvrier professionnel II/OP plombier. (main-d'œuvre) | 1.11 |
