# Réhabilitation énergétique d'un bâtiment par le remplacement de l'isolant existant par un isolant thermique de la tuyauterie dans l'installation intérieur

- Propriété du fichier: CYPE INGENIEROS, S.A.
- Format: FIEBDC-3/2002
- Zone géographique: République du Congo
- Coûts indirects: 3.00 %
- Frais généraux: 13.00 %
- Bénéfice: 6.00 %
- TVA: 18.00 %

## R Rénovation énergétique

### RC Chauffage, climatisation et E.C.S.

#### RCN Isolation thermique des tuyauteries

**RCN020** m Réhabilitation énergétique d'un bâtiment par le remplacement de l'isolant existant par un isolant thermique de la tuyauterie dans l'installation intérieur, mise en place superficiellement, pour la distribution de fluides chauds (de +40°C à +60°C), constitué de coquille de mousse élastomérique, de 7 mm de diamètre intérieur et 25 mm d'épaisseur, retrait préalable de l'isolant avec moyens manuels et charge manuelle du matériau retiré dans le camion ou la benne.
Réhabilitation énergétique du bâtiment par le remplacement de l'isolant existant par un isolant thermique de tuyauterie dans l'installation intérieur, mise en place superficiellement, pour la distribution de fluides chauds (de +40°C à +60°C), constitué de coquille de mousse élastomérique, de 7 mm de diamètre intérieur et 25 mm d'épaisseur, à base de caoutchouc synthétique flexible, de structure cellulaire fermée, avec adhésif pour les unions. Comprend le retrait de l'isolant existant avec des moyens manuels, le nettoyage des restes ou de l'adhésif, la préparation de la surface support, l'implantation, les découpes, le retrait et la charge manuelle dans le camion ou la benne.
Inclut: Démarrage des éléments. Enlèvement et entassement du matériau retiré. Charge manuelle du matériau retiré dans le camion ou la benne. Préparation de la surface de la tuyauterie. Implantation et découpe de l'isolant. Mise en place de l'isolation.
Critère de métré de projet: Longueur moyenne selon documentation graphique du Projet.
Critère de mesure de l'ouvrage: On mesurera la longueur réellement exécutée selon les spécifications du Projet.

| Code | U | Désignation | Quantité | Prix | Montant |
|---|---|---|---|---|---|
| mt17coe070ad | m | Coquille de mousse élastomérique, de 7 mm de diamètre intérieur et 25 mm d'épaisseur, à base de caoutchouc synthétique flexible, de structure cellulaire fermée. (matériau) | 1.050 | 15.63 | 16.41 |
| mt17coe110 | l | Adhésif pour coquille élastomérique. (matériau) | 0.007 | 15.38 | 0.11 |
| mo054 | h | Compagnon professionnel III/CP2 poseur d'isolants rigides ou flexibles. (main-d'œuvre) | 0.145 | 1.82 | 0.26 |
| mo101 | h | Ouvrier professionnel II/OP poseur d'isolants rigides ou flexibles. (main-d'œuvre) | 0.145 | 1.11 | 0.16 |
| % | % | Coûts directs complémentaires | 2 % | 16.94 | 0.34 |
|  |  | Coûts directs |  |  | 17.28 |
