# Branchement général d'assainissement

- Propriété du fichier: CYPE INGENIEROS, S.A.
- Format: FIEBDC-3/2002
- Zone géographique: République du Congo
- Devise: XAF
- Coûts indirects: 3.00 %
- Frais généraux: 13.00 %
- Bénéfice: 6.00 %
- TVA: 18.00 %

## A VRD et aménagements extérieurs

### AA Assainissement

#### AAR Raccordements

**AAR010** m Branchement général d'assainissement, pour l'évacuation des eaux usées et/ou pluviales vers le réseau communal, avec une pente minimale de 1,00% pour l'évacuation des eaux résiduelles et 0,50% pour l'évacuation des eaux pluviales, formée d'un tube de PVC annelé, rigidité annulaire nominale 8 kN/m², de 1200 mm de diamètre extérieur, avec joint élastique, placé sur un lit de sable de 10 cm d'épaisseur, dûment compacté et nivelé avec une pilonneuse vibrante à guidage manuel, remblai latéral compacté et remblai postérieur avec le même sable jusqu'à 30 cm au-dessus de la génératrice supérieure du tube, avec les joints et pièces spéciales correspondants. Comprend le lubrifiant pour montage et le béton plein BCN: CPJ-CEM II/A 32,5 - P - B 20 - 15/25 - E: 1 - NA - P 18-305 pour le repositionnement postérieur avec du sol existant.
Branchement général d'assainissement, pour l'évacuation des eaux usées et/ou pluviales vers le réseau communal, avec une pente minimale de 1,00% pour l'évacuation des eaux résiduelles et 0,50% pour l'évacuation des eaux pluviales, formée d'un tube de PVC annelé, rigidité annulaire nominale 8 kN/m², de 1200 mm de diamètre extérieur, avec joint élastique, placé sur un lit de sable de 10 cm d'épaisseur, dûment compacté et nivelé avec une pilonneuse vibrante à guidage manuel, remblai latéral compacté et remblai postérieur avec le même sable jusqu'à 30 cm au-dessus de la génératrice supérieure du tube, avec les joints et pièces spéciales correspondants. Comprend le lubrifiant pour montage et le béton plein BCN: CPJ-CEM II/A 32,5 - P - B 20 - 15/25 - E: 1 - NA - P 18-305 pour le repositionnement postérieur avec du sol existant.
Inclut: Implantation et tracé du branchement en étage et en pentes. Rupture du revêtement avec compresseur. Présentation à sec des tubes et des pièces spéciales. Déversement du sable dans le fond de la tranchée. Descente et mise en place des collecteurs dans le fond de la tranchée. Montage, connexion et contrôle de son bon fonctionnement. Exécution du remblai enveloppe.
Critère de métré de projet: Longueur mesurée en projection horizontale, selon documentation graphique du Projet, entre les faces intérieures du mur du bâtiment et du regard de visite du réseau communal.
Critère de mesure de l'ouvrage: On mesurera, en projection horizontale, la longueur réellement exécutée selon les spécifications du Projet, entre les faces intérieures du mur du bâtiment et du regard de visite du réseau communal.
Critère d'évaluation économique: Le prix comprend la démolition et le levage de la structure de chaussée existante, mais il ne comprend pas l'excavation, le remblai proprement dit ni la connexion au réseau général d'assainissement.

| Code | U | Désignation | Quantité | Prix | Montant |
|---|---|---|---|---|---|
| mt01ara010 | m³ | Sable de 0 à 5 mm de diamètre. (matériau) | 1.609 | 7056.72 | 11354.26 |
| mt11ade020s | m | Tube pour assainissement en PVC à double paroi, celle extérieure annelée et celle intérieur lisse, couleur tuile RAL 8023, diamètre nominal 1200 mm, diamètre extérieur 1220 mm, diamètre intérieur 1102,9 mm, rigidité annulaire nominale 8 kN/m², selon NF EN 13476-1, coefficient de fluage inférieur à 2, longueur nominale 6 m, assemblage par tulipe avec joint élastique en EPDM. (matériau) | 1.050 | 320160.36 | 336168.38 |
| mt11ade100a | kg | Lubrifiant pour union via un joint élastique de tubes et d'accessoires. (matériau) | 0.021 | 8339.46 | 175.13 |
| mt10hmf040qaeg | m³ | Béton non armé prêt à l'emploi BCN: CPJ-CEM II/A 32,5 - P - B 20 - 15/25 - E: 1 - NA - P 18-305. (matériau) | 0.243 | 61147.66 | 14858.88 |
| mq05pdm010b | h | Compresseur portable électrique 5 m³/min de débit. (matériel) | 4.139 | 3050.59 | 12626.39 |
| mq05mai030 | h | Marteau pneumatique. (matériel) | 4.139 | 1803.83 | 7466.05 |
| mq01ret020b | h | Rétro chargeuse sur pneus, de 70 kW. (matériel) | 0.030 | 16146.04 | 484.38 |
| mq02rop020 | h | Pilonneuse vibrante à guidage manuel, de 80 kg, avec plaque de 30x30 cm. (matériel) | 0.220 | 1547.40 | 340.43 |
| au00auh040 |  | Vibreur de béton, électrique. | 1.000 | 0.00 | 0.00 |
| mo020 | h | Compagnon professionnel III/CP2 construction. (main-d'œuvre) | 8.890 | 1424.42 | 12663.09 |
| mo112 | h | Ouvrier d'exécution I/OE2 construction. (main-d'œuvre) | 4.445 | 886.94 | 3942.45 |
| mo008 | h | Compagnon professionnel III/CP2 plombier. (main-d'œuvre) | 1.287 | 1466.63 | 1887.55 |
| mo107 | h | Ouvrier professionnel II/OP plombier. (main-d'œuvre) | 1.287 | 906.57 | 1166.76 |
| % | % | Frais de chantier des unités d'ouvrage | 4 % | 403133.75 | 16125.35 |
|  |  | Coûts directs |  |  | 419259.10 |
