# Béton confectionné sur le chantier BCN: CPJ-CEM II/A 32,5 - TP - B 30 - 15/25 - E: 2a - BA - P 18-305, coulage avec moyens manuels, pour la réalisation de radier

- Propriété du fichier: CYPE INGENIEROS, S.A.
- Format: FIEBDC-3/2002
- Zone géographique: République du Congo
- Coûts indirects: 3.00 %
- Frais généraux: 13.00 %
- Bénéfice: 6.00 %
- TVA: 18.00 %

## B Aménagements extérieurs

### BG Gros oeuvre

#### BGI Infrastructure: aciers, bétons et coffrages

**BGI050** m³ Béton confectionné sur le chantier BCN: CPJ-CEM II/A 32,5 - TP - B 30 - 15/25 - E: 2a - BA - P 18-305, coulage avec moyens manuels, pour la réalisation de radier.
Fourniture de béton confectionné sur le chantier BCN: CPJ-CEM II/A 32,5 - TP - B 30 - 15/25 - E: 2a - BA - P 18-305, coulage avec moyens manuels pour la réalisation de radier. Comprend le compactage et le séchage du béton.
Inclut: Préparation du béton. Coulage et compactage du béton. Séchage du béton.
Critère de métré de projet: Volume théorique, selon documentation graphique du Projet.
Critère de mesure de l'ouvrage: On mesurera le volume théorique exécuté selon les spécifications du Projet, sans inclure les incréments par excès d'excavation non autorisés.

| Code | U | Désignation | Quantité | Prix | Montant |
|---|---|---|---|---|---|
| mt08aaa010a | m³ | Eau. (matériau) | 0.189 | 1.54 | 0.29 |
| mt01arg000a | m³ | Sable criblé. (matériau) | 0.402 | 22.31 | 8.97 |
| mt01arg001am | m³ | Gros granulats homogénéisés, de taille maximale 15/25 mm. (matériau) | 0.755 | 23.82 | 17.98 |
| mt08cem000a | kg | Ciment gris en sacs. (matériau) | 483.000 | 0.11 | 53.13 |
| mq06hor010 | h | Bétonnière. (matériel) | 0.632 | 1.14 | 0.72 |
| au00auh040 |  | Vibreur de béton, électrique. | 1.000 | 0.00 | 0.00 |
| mo045 | h | Compagnon professionnel III/CP2 bétonneur. (main-d'œuvre) | 0.425 | 1.85 | 0.79 |
| mo092 | h | Ouvrier professionnel II/OP bétonneur. (main-d'œuvre) | 0.511 | 1.17 | 0.60 |
| mo113 | h | Ouvrier d'exécution I/OE1 VRD espaces privés. (main-d'œuvre) | 1.276 | 1.07 | 1.37 |
| mo112 | h | Ouvrier d'exécution I/OE2 VRD espaces privés. (main-d'œuvre) | 1.337 | 1.09 | 1.46 |
| % | % | Coûts directs complémentaires | 2 % | 85.31 | 1.71 |
|  |  | Coûts directs |  |  | 87.02 |
