# Système "LEVANTINA" de bardage pour façade ventilée

- Propriété du fichier: CYPE INGENIEROS, S.A.
- Format: FIEBDC-3/2002
- Zone géographique: République du Congo
- Coûts indirects: 3.00 %
- Frais généraux: 13.00 %
- Bénéfice: 6.00 %
- TVA: 18.00 %

## E Enveloppe et finition extérieure

### EB Revêtements et bardages de parement

#### EBG Bardages ventilés céramiques

**EBG040** m² Système "LEVANTINA" de bardage pour façade ventilée, avec dalles de grès porcelainé de grand format renforcé avec de la fibre de verre, Lámina Porcelánica Techlam® "LEVANTINA", de 3000x1000 mm et 3 mm d'épaisseur, série Basic, modèle Antracita, finition antidérapant, placées avec des agrafes visibles.
Fourniture et montage d'un système "LEVANTINA" de bardage pour façade ventilée, avec dalles de grès porcelainé de grand format renforcé avec de la fibre de verre, Lámina Porcelánica Techlam® "LEVANTINA", de 3000x1000 mm et 3 mm d'épaisseur, série Basic, modèle Antracita, finition antidérapant, placées avec des agrafes visibles. Comprend ancrages ponctuels en acier inoxydable AISI 304, fixés à un châssis d'acier galvanisée peinte, profils pour arrêts, amorces, séparateurs, épointages, visserie et autres éléments de fixation, le revêtement des linteaux, les appuis de fenêtres, les jambages et les mouchettes, les joints, la réalisation des rencontres et les pièces spéciales.
Inclut: Préparation des éléments de fixation préalablement incorporés à l'ouvrage. Implantation des axes verticaux et horizontaux des joints. Fixation des ancrages au parement support. Réalisation de tous les travaux nécessaires pour la résolution des ouvertures. Alignement, aplomb et nivellement du revêtement céramique. Fixation définitive des pièces à la sous-structure support. Nettoyage final du parement.
Critère de métré de projet: Surface mesurée selon documentation graphique du Projet, en déduisant les ouvertures de surface supérieure à 1 m², en ajoutant en échange la surface de la partie intérieure de l'ouverture, correspondant au développement des jambages et des linteaux. Le métré par ruptures et recoupes n'a pas été incrémenté 5% de pièces de plus a été considéré dans la décomposition.
Critère de mesure de l'ouvrage: On mesurera la surface réellement exécutée selon les spécifications du Projet, en déduisant les ouvertures de surface supérieure à 1 m², en ajoutant en échange la surface de la partie intérieure du vide, correspondant au développement des jambages et des linteaux.

| Code | U | Désignation | Quantité | Prix | Montant |
|---|---|---|---|---|---|
| mt12pcl010aaaa | m² | Revêtement de dalles de grès porcelainé de grand format renforcé avec de la fibre de verre, Lámina Porcelánica Techlam® "LEVANTINA", de 3000x1000 mm et 3 mm d'épaisseur, série Basic, modèle Antracita, finition antidérapant, placées avec des agrafes visibles; y compris ancrages ponctuels en acier inoxydable AISI 304, fixés à un châssis d'acier galvanisée peinte, profils pour arrêts, amorces, séparateurs, épointages, visserie et autres éléments de fixation. (matériau) | 1.050 | 123.15 | 129.31 |
| op00ato010 |  | Tournevis. | 1.000 | 0.00 | 0.00 |
| mo052 | h | Compagnon professionnel III/CP2 poseur de systèmes de façades préfabriqués. (main-d'œuvre) | 1.217 | 1.71 | 2.08 |
| mo099 | h | Ouvrier professionnel II/OP poseur de systèmes de façades préfabriqués. (main-d'œuvre) | 1.217 | 1.05 | 1.28 |
| % | % | Coûts directs complémentaires | 3 % | 132.67 | 3.98 |
|  |  | Coûts directs |  |  | 136.65 |
