# Bardage ventilé d'un système de façade ventilée

- Propriété du fichier: CYPE INGENIEROS, S.A.
- Format: FIEBDC-3/2002
- Zone géographique: République du Congo
- Coûts indirects: 3.00 %
- Frais généraux: 13.00 %
- Bénéfice: 6.00 %
- TVA: 18.00 %

## E Enveloppe et finition extérieure

### EB Bardages de parement

#### EBS Systèmes de bardages ventilés

**EBS030** m² Bardage ventilé d'un système de façade ventilée, avec dalles de grès porcelanique de grand format renforcé avec de la fibre de verre, Lámina Porcelánica Techlam® "LEVANTINA", de 3000x1000 mm et 3 mm d'épaisseur, série Basic, modèle Antracita, finition antiglissant, placées avec des agrafes visibles.
Réalisation d'un système de bardage ventilé avec dalles de grès porcelanique de grand format renforcé avec de la fibre de verre, Lámina Porcelánica Techlam® "LEVANTINA", de 3000x1000 mm et 3 mm d'épaisseur, série Basic, modèle Antracita, finition antiglissant, placées avec des agrafes visibles, comprend ancrages ponctuels en acier inoxydable AISI 304, fixés à un châssis d'acier galvanisée peinte, profilés pour arrêts, amorces, séparateurs, épointages, visserie et autres éléments de fixation, le revêtement des linteaux, les rejets d'eau, les jambages et les mouchettes, les joints, la réalisation des rencontres et les pièces spéciales.
Inclut: Préparation des éléments de fixation préalablement incorporés à l'ouvrage. Implantation des axes verticaux et horizontaux des joints. Réalisation de tous les travaux nécessaires pour la résolution des ouvertures. Alignement, aplomb et nivellement du revêtement céramique. Fixation définitive des pièces à la sous-structure support. Nettoyage final du parement.
Critère de métré de projet: Surface mesurée selon documentation graphique du Projet, sans dupliquer les coins ni les rencontres, en déduisant toutes les ouvertures.
Critère de mesure de l'ouvrage: On mesurera la surface réellement exécutée selon les spécifications du Projet, sans dupliquer les coins ni les rencontres, en déduisant toutes les ouvertures.

| Code | U | Désignation | Quantité | Prix | Montant |
|---|---|---|---|---|---|
| mt12pcl010aaaa | m² | Revêtement de dalles de grès porcelanique de grand format renforcé avec de la fibre de verre, Lámina Porcelánica Techlam® "LEVANTINA", de 3000x1000 mm et 3 mm d'épaisseur, série Basic, modèle Antracita, finition antiglissant, placées avec des agrafes visibles; comprend ancrages ponctuels en acier inoxydable AISI 304, fixés à un châssis d'acier galvanisée peinte, profilés pour arrêts, amorces, séparateurs, épointages, visserie et autres éléments de fixation. (matériau) | 1.050 | 137.80 | 144.69 |
| op00ato010 |  | Tournevis. | 1.000 | 0.00 | 0.00 |
| mo051 | h | Compagnon professionnel III/CP2 poseur de systèmes de façades préfabriqués. (main-d'œuvre) | 1.155 | 2.39 | 2.76 |
| mo097 | h | Ouvrier professionnel II/OP poseur de systèmes de façades préfabriqués. (main-d'œuvre) | 1.155 | 1.43 | 1.65 |
| % | % | Coûts directs complémentaires | 3 % | 149.10 | 4.47 |
|  |  | Coûts directs |  |  | 153.57 |
