# Retrait avec récupération du matériau d'un rejet d'eau en pierre artificielle et picage du matériau d'accroche collé sur sa surface

- Propriété du fichier: CYPE INGENIEROS, S.A.
- Format: FIEBDC-3/2002
- Zone géographique: République du Congo
- Coûts indirects: 3.00 %
- Frais généraux: 13.00 %
- Bénéfice: 6.00 %
- TVA: 18.00 %

## E Enveloppe et finition extérieure

### EC Éléments complémentaires de façade

#### ECD Démolition

**ECD120** m Retrait avec récupération du matériau d'un rejet d'eau en pierre artificielle et picage du matériau d'accroche collé sur sa surface, avec des moyens manuels, et charge manuelle des décombres dans le camion ou la benne.
Retrait d'un rejet d'eau en pierre artificielle situé entre les jambages de la baie couvrant les rebords et picage du matériau d'accroche collé sur sa surface, avec des moyens manuels et récupération du matériau pour sa réutilisation postérieure, sans détériorer les éléments constructifs contigus. Comprend le nettoyage, l'entassement, le retrait et la charge manuelle des décombres dans le camion ou la benne.
Inclut: Retrait manuel des éléments. Nettoyage du verso des pièces du rejet-d'eau. Stockage des matériaux à réutiliser. Retrait et entassement des décombres. Nettoyage des restes d'ouvrage. Charge des décombres dans le camion ou la benne.
Critère de métré de projet: Longueur moyenne selon documentation graphique du Projet.
Critère de mesure de l'ouvrage: On mesurera la longueur réellement démolie selon les spécifications du Projet.

| Code | U | Désignation | Quantité | Prix | Montant |
|---|---|---|---|---|---|
| mq06hor010 | h | Bétonnière. (matériel) | 0.015 | 1.14 | 0.02 |
| mo020 | h | Compagnon professionnel III/CP2 VRD espaces privés. (main-d'œuvre) | 0.207 | 1.76 | 0.36 |
| mo113 | h | Ouvrier d'exécution I/OE1 VRD espaces privés. (main-d'œuvre) | 0.207 | 1.07 | 0.22 |
| % | % | Coûts directs complémentaires | 2 % | 0.60 | 0.01 |
|  |  | Coûts directs |  |  | 0.61 |
