# Menuiserie en aluminium, finie en finitions de base, pour la formation d'un volet battante d'un vantail à lames fixes, de 50x150 cm, système à lame fixe VF, "TECHNAL", placée de fenêtre

- Propriété du fichier: CYPE INGENIEROS, S.A.
- Format: FIEBDC-3/2002
- Zone géographique: République du Congo
- Coûts indirects: 3.00 %
- Frais généraux: 13.00 %
- Bénéfice: 6.00 %
- TVA: 18.00 %

## E Enveloppe et finition extérieure

### EM Menuiseries extérieures

#### EMK Fermetures

**EMK050** U Menuiserie en aluminium, finie en finitions de base, pour la formation d'un volet battante d'un vantail à lames fixes, de 50x150 cm, système à lame fixe VF, "TECHNAL", placée de fenêtre.
Fourniture et montage d'une menuiserie en aluminium, finie en finitions de base, avec 60 microns d'épaisseur minimale de film sec, pour la formation d'un volet battante d'un vantail à lames fixes, de 50x150 cm, système à lame fixe VF, "TECHNAL", placée de fenêtre. Épaisseur et qualité du processus de laquage garanti par le tampon QUALICOAT. Composée de profilés extrudés constituant un cadre et de vantaux de 1,5 mm d'épaisseur minimale de profilés structuraux. Accessoires, ferrures (charnières, serrures et poignées) homologuées, joints de vitrage en EPDM de haute qualité, visserie en acier inoxydable, éléments d'étanchéité, accessoires et outillages à mécanismes homologués. Comprend les pattes de fixation, le scellage périmétrique des joints au moyen d'un cordon de silicone neutre et l'ajustage final sur chantier. Élaborée en atelier. Totalement montée.
Inclut: Mise en place et fixation du cadre. Mise en place et fixation des éléments d'accroche. Mise en place du vantail.
Critère de métré de projet: Nombre d'unités prévues, selon documentation graphique du Projet.
Critère de mesure de l'ouvrage: On mesurera le nombre d'unités réellement exécutées selon les spécifications du Projet.

| Code | U | Désignation | Quantité | Prix | Montant |
|---|---|---|---|---|---|
| mt25dct010a | m | Profilé en aluminium finitions de base, pour formé à froid de cadre de fenêtre dans des systèmes de volets à battants, système à lame fixe VF, "TECHNAL", comprend joints d'étanchéité du vantail, avec le tampon QUALICOAT, qui garantit l'épaisseur et la qualité du processus de laquage. (matériau) | 4.000 | 6.70 | 26.80 |
| mt25dct060a | m | Profilé en aluminium finitions de base, pour formé à froid de vantail de fenêtre dans des systèmes de volets, système à lame fixe VF, "TECHNAL", comprend joint d'étanchéité du vantail, avec le tampon QUALICOAT, qui garantit l'épaisseur et la qualité du processus de laquage. (matériau) | 3.798 | 8.14 | 30.92 |
| mt25dct070a | m | Profilé en aluminium finitions de base, pour formé à froid de lame terminale dans des systèmes de volets, système à lame fixe VF, "TECHNAL", avec le tampon QUALICOAT, qui garantit l'épaisseur et la qualité du processus de laquage. (matériau) | 0.654 | 7.57 | 4.95 |
| mt25dct080a | m | Profilé en aluminium finitions de base, pour formé à froid de lame fixe dans des systèmes de volets, système à lame fixe VF, "TECHNAL", comprend joint de lame, avec le tampon QUALICOAT, qui garantit l'épaisseur et la qualité du processus de laquage. (matériau) | 11.795 | 4.67 | 55.08 |
| mt25pfx200ea | U | Kit composé d'équerres, de couvercles de condensation et d'une sortie d'eau, et de ferrures de fenêtre à battant s'ouvrant vers l'intérieur d'un vantail. (matériau) | 1.000 | 18.77 | 18.77 |
| mt15sja100 | U | Cartouche de mastic de silicone neutre. (matériau) | 0.140 | 4.52 | 0.63 |
| op00ato010 |  | Tournevis. | 1.000 | 0.00 | 0.00 |
| op00tal010 |  | Perceuse. | 1.000 | 0.00 | 0.00 |
| mo017 | h | Compagnon professionnel III/CP2 menuisier PVC et métal. (main-d'œuvre) | 1.150 | 2.35 | 2.70 |
| mo057 | h | Ouvrier professionnel II/OP menuisier PVC et métal. (main-d'œuvre) | 1.150 | 1.44 | 1.66 |
| % | % | Coûts directs complémentaires | 2 % | 141.51 | 2.83 |
|  |  | Coûts directs |  |  | 144.34 |
