# Système "MasterSeal Roof 2103 "BASF" d'étanchéité liquide de toitures

- Propriété du fichier: CYPE INGENIEROS, S.A.
- Format: FIEBDC-3/2002
- Zone géographique: République du Congo
- Devise: XAF
- Coûts indirects: 3.00 %
- Frais généraux: 13.00 %
- Bénéfice: 6.00 %
- TVA: 18.00 %

## E Enveloppe et finition extérieure

### ET Couvertures de toitures terrasses

#### ETS Systèmes

**ETS030** m² Système "MasterSeal Roof 2103 "BASF" d'étanchéité liquide de toitures, visible, de 2 à 2,5 mm d'épaisseur totale, sur surface support cémenteuse, constitué d'impression transparente, MasterTop P 621 "BASF", appliquée avec brosse, rouleau ou pistolet, et saupoudrage postérieur de granulats de quartz, MasterTop F5 "BASF", pont d'adhérence avec MasterSeal P 691 "BASF", appliqué avec râteau en caoutchouc et rouleau à poils courts; imperméabilisant liquide, MasterSeal M 803 "BASF", de couleur grise, appliqué avec un système de projection mécanique à chaud; et couche de finition avec scellant couleur à choisir, MasterSeal TC 259 "BASF", appliquée au pinceau, au rouleau ou au pistolet.
Système "MasterSeal Roof 2103 "BASF" d'étanchéité liquide de toitures, visible, de 2 à 2,5 mm d'épaisseur totale, sur surface support cémenteuse, constitué d'impression transparente, MasterTop P 621 "BASF", appliquée avec brosse, rouleau ou pistolet, et saupoudrage postérieur de granulats de quartz, MasterTop F5 "BASF", pont d'adhérence avec MasterSeal P 691 "BASF", appliqué avec râteau en caoutchouc et rouleau à poils courts; imperméabilisant liquide, MasterSeal M 803 "BASF", de couleur grise, appliqué avec un système de projection mécanique à chaud; et couche de finition avec scellant couleur à choisir, MasterSeal TC 259 "BASF", appliquée au pinceau, au rouleau ou au pistolet.
Inclut: Nettoyage de la surface support. Application de la couche d'apprêt. Saupoudrage de granulat de silice. Application de la couche d'apprêt qui agit comme pont d'adhérence. Résolution des points singuliers. Application mécanique à chaud de l'imperméabilisant. Application de la couche de scellage.
Critère de métré de projet: Surface mesurée en projection horizontale, selon documentation graphique du Projet, à partir des faces intérieures des parapets ou des acrotères qui la délimitent.
Critère de mesure de l'ouvrage: On mesurera, en projection horizontale, la surface réellement exécutée selon les spécifications du Projet, à partir des faces intérieures des parapets ou des acrotères qui la délimitent.

| Code | U | Désignation | Quantité | Prix | Montant |
|---|---|---|---|---|---|
| mt15bas120a | kg | Impression transparente, MasterTop P 621 "BASF", à deux composants à base de résine époxy sans solvants, à appliquer sur surface support cémenteuse. (matériau) | 0.300 | 12574.93 | 3772.48 |
| mt15bas130c | kg | Granulat de quartz naturel, MasterTop F5 "BASF", de granulométrie comprise entre 0,4 et 1,0 mm, à utiliser comme charge minérale en combinaison avec des résines époxy ou polyuréthane. (matériau) | 1.000 | 468.22 | 468.22 |
| mt15bas120d | kg | Impression transparente, MasterSeal P 691 "BASF", à base de résine de polyuréthane monocomposant et dissolvants, à appliquer sur PVC, EPDM, bois, polyester ou fibrociment, sur membranes projetées type MasterSeal ou comme pont d'adhérence. (matériau) | 0.100 | 10534.85 | 1053.49 |
| mt15bas160a | kg | Imperméabilisant liquide, MasterSeal M 803 "BASF", de couleur grise, à deux composants à base de résine de polyuréthane, à appliquer par système de projection mécanique à chaud, pour former une membrane imperméable dans les toitures terrasses ou inclinées. (matériau) | 2.200 | 16103.27 | 35427.19 |
| mt15bas150d | kg | Scellant couleur à choisir, MasterSeal TC 259 "BASF", composé de polyuréthane aliphatique monocomposant et dissolvants, avec résistance aux rayons UV, à appliquer comme couche de finition élastique pour la protection face aux intempéries, dans le système MasterSeal Roof d'imperméabilisation visible de toitures. (matériau) | 0.200 | 11855.89 | 2371.18 |
| mq06pyp010 | h | Machine à projecter des produits d'étanchéité liquide à haute temperature. (matériel) | 0.201 | 1103.52 | 221.81 |
| op00tal020 |  | Malaxeur éléctrique. | 1.000 | 0.00 | 0.00 |
| mo032 | h | Compagnon professionnel III/CP2 poseur de produits imperméabilisants. (main-d'œuvre) | 0.351 | 1424.42 | 499.97 |
| mo070 | h | Ouvrier professionnel II/OP poseur de produits imperméabilisants. (main-d'œuvre) | 0.351 | 908.13 | 318.75 |
| % | % | Coûts directs complémentaires | 2 % | 44133.09 | 882.66 |
|  |  | Coûts directs |  |  | 45015.75 |
