# Imperméabilisation de toitures terrasses

- Propriété du fichier: CYPE INGENIEROS, S.A.
- Format: FIEBDC-3/2002
- Zone géographique: République du Congo
- Coûts indirects: 3.00 %
- Frais généraux: 13.00 %
- Bénéfice: 6.00 %
- TVA: 18.00 %

## E Enveloppe et finition extérieure

### ET Couvertures de toitures terrasses

#### ETS Systèmes

**ETS120** m² Imperméabilisation de toitures terrasses, réalisée avec le système "SCHLÜTER-SYSTEMS", constitué de membrane imperméabilisante, désolidarisante et diffuseuse de vapeur d'eau de polyéthylène avec structure nervurée et cavités carrées en forme de queue d'aronde, de 3 mm d'épaisseur, Schlüter-DITRA 25 30M "SCHLÜTER-SYSTEMS"; et compléments de renfort dans le traitement des points singuliers.
Réalisation d'une imperméabilisation de toitures terrasses, réalisée avec le système "SCHLÜTER-SYSTEMS", constitué membrane imperméabilisante, désolidarisante et diffuseuse de vapeur d'eau de polyéthylène avec structure nervurée et cavités carrées en forme de queue d'aronde, de 3 mm d'épaisseur, Schlüter-DITRA 25 30M "SCHLÜTER-SYSTEMS", revêtue de géotextile non tissé sur une de ses faces, fournie en rouleaux de 30 m de longueur, fixée au support avec du mortier-colle normale, C1 étendu avec une truelle dentée. Comprend le nettoyage et la préparation de la surface support, adhésif bicomposant Schlüter-KERDI-COLL-L, bande de renfort Schlüter-KERDI-KEBA 100/125 et mastic adhésif élastique monocomposant Schlüter-KERDI-FIX.
Inclut: Nettoyage et préparation de la surface support. Mise en place de l'imperméabilisation. Résolution des points singuliers. Scellage des joints.
Critère de métré de projet: Surface mesurée en projection horizontale, selon documentation graphique du Projet, à partir des faces intérieures des garde-corps ou des acrotères qui la délimitent.
Critère de mesure de l'ouvrage: On mesurera, en projection horizontale, la surface réellement exécutée selon les spécifications du Projet, à partir des faces intérieures des garde-corps ou des acrotères qui la délimitent.

| Code | U | Désignation | Quantité | Prix | Montant |
|---|---|---|---|---|---|
| mt09mcr021g | kg | Mortier-colle normal, C1 selon NF EN 12004, couleur gris. (matériau) | 0.600 | 0.35 | 0.21 |
| mt15res300d | m² | Membrane imperméabilisante, désolidarisante et diffuseuse de vapeur d'eau de polyéthylène avec structure nervurée et cavités carrées en forme de queue d'aronde, de 3 mm d'épaisseur, Schlüter-DITRA 25 30M "SCHLÜTER-SYSTEMS", revêtue de géotextile non tissé sur une de ses faces, fournie en rouleaux de 30 m de longueur. (matériau) | 1.100 | 19.79 | 21.77 |
| mt15res060d | kg | Adhésif bicomposant, Schlüter-KERDI-COLL-L "SCHLÜTER-SYSTEMS", à base d'une dispersion acrylique sans dissolvants et poudre de ciment, pour la réalisation des joints. (matériau) | 0.300 | 11.13 | 3.34 |
| mt15res020ob | m | Bande de scellage, Schlüter-KERDI-KEBA 100/125 "SCHLÜTER-SYSTEMS", de 125 mm de largeur et 0,1 mm d'épaisseur, pour membrane d'étanchéité souple en polyéthylène, avec les deux faces revêtues de géotextile non tissé, fournie en rouleaux de 30 m de longueur. (matériau) | 1.200 | 4.16 | 4.99 |
| mt15res070a | U | Cartouche de mastic adhésif élastique monocomposant, Schlüter-KERDI-FIX "SCHLÜTER-SYSTEMS", à base de polymères hybrides neutres (MS), de 290 ml, couleur gris ou blanche finition brillante. (matériau) | 0.060 | 23.37 | 1.40 |
| mo029 | h | Compagnon professionnel III/CP2 poseur de lames imperméabilisantes. (main-d'œuvre) | 0.219 | 1.66 | 0.36 |
| mo067 | h | Ouvrier professionnel II/OP poseur de lames imperméabilisantes. (main-d'œuvre) | 0.219 | 1.05 | 0.23 |
| % | % | Coûts directs complémentaires | 2 % | 32.30 | 0.65 |
|  |  | Coûts directs |  |  | 32.95 |
