# Dépose avec des moyens manuels d'une porte vitrée en verre trempé de 2090x896 mm d'épaisseur

- Propriété du fichier: CYPE INGENIEROS, S.A.
- Format: FIEBDC-3/2002
- Zone géographique: République du Congo
- Devise: XAF
- Coûts indirects: 3.00 %
- Frais généraux: 13.00 %
- Bénéfice: 6.00 %
- TVA: 18.00 %

## E Enveloppe et finition extérieure

### EV Vitrages

#### EVD Dépose

**EVD060** U Dépose avec des moyens manuels d'une porte vitrée en verre trempé de 2090x896 mm d'épaisseur, sans détériorer les éléments constructifs auxquels elle est fixée, et chargement manuel dans le camion ou la benne.
Dépose avec des moyens manuels d'une porte vitrée en verre trempé de 2090x896 mm d'épaisseur, sans détériorer les éléments constructifs auxquels elle est fixée, et chargement manuel dans le camion ou la benne.
Inclut: Démontage de l'élément. Retrait et stockage du matériau démonté. Nettoyage des restes d'ouvrage. Chargement manuel du matériau démonté et des restes d'ouvrage dans le camion ou la benne.
Critère de métré de projet: Surface mesurée selon documentation graphique du Projet.
Critère de mesure de l'ouvrage: On mesurera la surface réellement démontée selon les spécifications du Projet.
Critère d'évaluation économique: Le prix comprend le démontage des accessoires et des ferrures.

| Code | U | Désignation | Quantité | Prix | Montant |
|---|---|---|---|---|---|
| mo055 | h | Compagnon professionnel III/CP2 vitrier. (main-d'œuvre) | 1.190 | 1523.43 | 1812.88 |
| mo110 | h | Ouvrier professionnel II/OP vitrier. (main-d'œuvre) | 1.190 | 971.33 | 1155.88 |
| % | % | Frais de chantier des unités d'ouvrage | 2 % | 2968.76 | 59.38 |
|  |  | Coûts directs |  |  | 3028.14 |
