# Habillage sur mur

- Propriété du fichier: CYPE INGENIEROS, S.A.
- Format: FIEBDC-3/2002
- Zone géographique: République du Congo
- Coûts indirects: 3.00 %
- Frais généraux: 13.00 %
- Bénéfice: 6.00 %
- TVA: 18.00 %

## F Aménagements et finitions

### FD Doublages

#### FDH Habillages

**FDH140** m² Habillage sur mur, avec bande acoustique, réalisée avec plaques Virtuon "TRESPA", de 600x2500x10 mm, disposées par système de fixation cachée TS2000 sur l'ossature en acier galvanisé de 60 mm de largeur placées tous les 600 mm et fixées à la couche de maçonnerie; 37 mm d'épaisseur totale.
Fourniture et montage de habillage sur mur, avec bande acoustique, placée dans la structure de support, réalisée avec plaques Virtuon FR "TRESPA", de 600x2500x10 mm, finition Gold Yellow, texture Satin placées avec système de fixation cachée TS2000 sur l'ossature en tôle d'acier galvanisé de 60 mm de largeur séparées 600 mm entre elles et ancrées à la couche en maçonnerie avec des vis en acier. Comprend implantation et tracé sur les planchers et les parements de l'emplacement des profilés, des zones de passage et des ouvertures; mise en place, ancrage au parement support et nivellement des profilés auxiliaires; découpe et fixation des plaques par vissage; traitement des zones de passage et des ouvertures; réalisation des angles; traitement des joints avec pâte et bande à joints; placement des coffrets pour l'hébergement des mécanismes électriques et pour le passage des installations, implantation préalable de leur emplacement sur les plaques et perforation de celles-ci, et nettoyage final. Totalement terminé et prêt pour impression, peinture ou revêtement (sans inclure dans ce prix l'isolation à placer entre les panneaux).
Inclut: Implantation et marquage. Nivellement et nettoyage de la base. Fixation des profilés galvanisés au mur. Mise en place des profilés auxiliaires sur les ossatures et les plaques. Montage des plaques sur les profilés auxiliaires, avant l'implantation des vides, le passage des installations et des mécanismes. Reçu des cercles, des installations et des mécanismes. Scellage des joints de mouvement.
Critère de métré de projet: Surface mesurée selon documentation graphique du Projet, sans dupliquer les coins ni les rencontres, en déduisant les ouvertures de surface supérieure à 1 m².
Critère de mesure de l'ouvrage: On mesurera la surface réellement exécutée selon les spécifications du Projet, sans dupliquer les coins ni les rencontres, en déduisant les ouvertures de surface supérieure à 1 m².

| Code | U | Désignation | Quantité | Prix | Montant |
|---|---|---|---|---|---|
| mt12psg050c | m | Support 60/27 en tôle d'acier galvanisé, de largeur 60 mm, selon NF DTU 25.41 P1-2 et NF EN 14195. (matériau) | 2.330 | 2.07 | 4.82 |
| mt12psg041b | m | Bande acoustique de dilatation de 50 mm de largeur. (matériau) | 1.200 | 0.37 | 0.44 |
| mt12prt110aa1 | m² | Plaque décorative Virtuon FR "TRESPA", constituée de résines thermodurcissables renforcées avec des fibres en cellulose, de 600x2500x10 mm, finition Gold Yellow, texture Satin, à placer via le système TS2000 de fixation cachée. (matériau) | 1.050 | 62.16 | 65.27 |
| mt12prt120b | U | Éléments auxiliaires (clips, profilés en Z, visserie, etc.) pour la fixation du panneau Virtuon FR "TRESPA" sur les montants de la cloison intérieure, réalisé avec le système TS 2000 "TRESPA". (matériau) | 1.000 | 30.34 | 30.34 |
| mt12prt130 | m | Bande adhésive transparente, à double face, pour le raccord entre plaques du système pour cloison intérieure TS 2000 "TRESPA". (matériau) | 0.600 | 7.21 | 4.33 |
| mt12prt140 | U | Cartouche de 600 cm³ de mastic à base de polyuréthane pour remplissage des joints de mouvement. (matériau) | 0.017 | 9.84 | 0.17 |
| mt12prt141 | m | Fond de joints cylindrique, en mousse de polyéthylène, pour remplissage des joints de mouvement. (matériau) | 0.100 | 0.43 | 0.04 |
| op00fre010 |  | Fraiseuse. | 1.000 | 0.00 | 0.00 |
| op00ato010 |  | Tournevis. | 1.000 | 0.00 | 0.00 |
| mo052 | h | Compagnon professionnel III/CP2 plaquiste. (main-d'œuvre) | 1.361 | 2.39 | 3.25 |
| mo098 | h | Ouvrier professionnel II/OP plaquiste. (main-d'œuvre) | 0.681 | 1.43 | 0.97 |
| % | % | Coûts directs complémentaires | 2 % | 109.63 | 2.19 |
|  |  | Coûts directs |  |  | 111.82 |
