# Isolation thermo-acoustique des chapes flottantes

- Propriété du fichier: CYPE INGENIEROS, S.A.
- Format: FIEBDC-3/2002
- Zone géographique: République du Congo
- Coûts indirects: 3.00 %
- Frais généraux: 13.00 %
- Bénéfice: 6.00 %
- TVA: 18.00 %

## F Aménagements et finitions

### FI Isolations intérieures

#### FIH Chapes flottantes

**FIH010** m² Isolation thermo-acoustique des chapes flottantes, constituée de panneau rigide en laine minérale, selon NF EN 13162, non revêtu, de 90 mm d'épaisseur, résistance thermique 2,55 m²K/W, conductivité thermique 0,035 W/(mK), recouvert avec film de polyéthylène de 0,2 mm d'épaisseur, préparé pour recevoir une base de revêtement de mortier ou de béton (non compris dans ce prix).
Fourniture et mise en place d'une isolation thermo-acoustique des chapes flottantes, constituée de panneau rigide en laine minérale, selon NF EN 13162, non revêtu, de 90 mm d'épaisseur, résistance thermique 2,55 m²K/W, conductivité thermique 0,035 W/(mK), préparé pour recevoir une base de revêtement de mortier ou de béton (non comprise dans ce prix), déposé en quinconce sur le support et sans séparation entre les panneaux, protection préalable de l'isolation avec film de polyéthylène de 0,2 mm d'épaisseur. Comprend la préparation de la surface support, les découpes, la désolidarisation périmétrique réalisée avec le même matériau isolant et le scellage des joints du film de polyéthylène protecteur de l'isolant avec ruban adhésif.
Inclut: Nettoyage et préparation de la surface support. Découpe et préparation de l'isolant. Mise en place de l'isolation sur le plancher. Mise en place du film en polyéthylène.
Critère de métré de projet: Surface mesurée selon documentation graphique du Projet.
Critère de mesure de l'ouvrage: On mesurera la surface réellement exécutée selon les spécifications du Projet.

| Code | U | Désignation | Quantité | Prix | Montant |
|---|---|---|---|---|---|
| mt16lra010g | m² | Panneau rigide en laine minérale, selon NF EN 13162, non revêtu, de 90 mm d'épaisseur, résistance thermique 2,55 m²K/W, conductivité thermique 0,035 W/(mK). (matériau) | 1.100 | 31.70 | 34.87 |
| mt17poa010d | m² | Film de polyéthylène de 0,2 mm d'épaisseur et 184 g/m² de masse superficielle. (matériau) | 1.100 | 0.48 | 0.53 |
| mt16aaa030 | m | Ruban autoadhésif pour le scellage des joints. (matériau) | 0.250 | 0.39 | 0.10 |
| mo054 | h | Compagnon professionnel III/CP2 poseur d'isolants rigides ou flexibles. (main-d'œuvre) | 0.097 | 1.71 | 0.17 |
| mo101 | h | Ouvrier professionnel II/OP poseur d'isolants rigides ou flexibles. (main-d'œuvre) | 0.097 | 1.05 | 0.10 |
| % | % | Coûts directs complémentaires | 2 % | 35.77 | 0.72 |
|  |  | Coûts directs |  |  | 36.49 |
