# Tasseau de 28x28 mm de section

- Propriété du fichier: CYPE INGENIEROS, S.A.
- Format: FIEBDC-3/2002
- Zone géographique: République du Congo
- Devise: XAF
- Coûts indirects: 3.00 %
- Frais généraux: 13.00 %
- Bénéfice: 6.00 %
- TVA: 18.00 %

## F Aménagements et finitions

### FL Revêtements de plafonds

#### FLO Plafonds suspendus non démontables, en bois

**FLO030** m Tasseau de 28x28 mm de section, en bois de pin traité en autoclave, avec classe d'emploi 4, fixé avec vis de 4 mm de diamètre et 45 mm de longueur, d'acier inoxydable, avec rondelles au mur en maçonnerie; pour arrêt latéral de faux plafond continu suspendu, pour extérieur, de lames de bois massif, avec bord à rainure et languette, situé à une hauteur supérieure ou égale à 4 m. Comprend la visserie pour la fixation des tasseaux et clous pour la fixation des lames périmétriques en bois.
Tasseau de 28x28 mm de section, en bois de pin traité en autoclave, avec classe d'emploi 4, fixé avec vis de 4 mm de diamètre et 45 mm de longueur, d'acier inoxydable, avec rondelles au mur en maçonnerie; pour arrêt latéral de faux plafond continu suspendu, pour extérieur, de lames de bois massif, avec bord à rainure et languette, situé à une hauteur supérieure ou égale à 4 m. Comprend la visserie pour la fixation des tasseaux et clous pour la fixation des lames périmétriques en bois.
Inclut: Implantation des pièces selon leur longueur. Découpe des pièces pour raccords, coins intérieurs et coins extérieurs. Fixation des tasseaux à la surface support. Fixation des lames périmétriques en bois aux tasseaux.
Critère de métré de projet: Longueur mesurée selon documentation graphique du Projet. Le métré par casses et découpes n'a pas été augmenté, puisque 5% de pièces de plus ont été considérées dans la décomposition.
Critère de mesure de l'ouvrage: On mesurera la longueur réellement exécutée selon les spécifications du Projet.
Critère d'évaluation économique: Le prix comprend la résolution des rencontres et des points singuliers.

| Code | U | Désignation | Quantité | Prix | Montant |
|---|---|---|---|---|---|
| mt07mee203a | m | Tasseau de 28x28 mm de section, en bois de pin traité en autoclave, avec classe d'emploi 4 selon NF EN 335. (matériau) | 1.050 | 707.91 | 743.31 |
| mt07emr406a | U | Vis de 4 mm de diamètre et 45 mm de longueur, d'acier inoxydable, pour extérieur. (matériau) | 2.500 | 153.24 | 383.10 |
| mt07emr111a | U | Clou, de 4 mm de diamètre et 40 mm de longueur, en acier galvanisé à haute adhérence. (matériau) | 2.500 | 35.42 | 88.55 |
| op00cla010 |  | Cloueuse pneumatique. | 1.000 | 0.00 | 0.00 |
| op00cep010 |  | Varlope. | 1.000 | 0.00 | 0.00 |
| op00tro010 |  | Scie à tronçonner. | 1.000 | 0.00 | 0.00 |
| op00ato010 |  | Tournevis. | 1.000 | 0.00 | 0.00 |
| op00tal010 |  | Perceuse. | 1.000 | 0.00 | 0.00 |
| mo082 | h | Ouvrier professionnel II/OP monteur de faux plafonds en plaques de plâtre. (main-d'œuvre) | 0.049 | 908.13 | 44.50 |
| % | % | Frais de chantier des unités d'ouvrage | 2 % | 1259.46 | 25.19 |
|  |  | Coûts directs |  |  | 1284.65 |
