# Démolition de la couche de base du revêtement de sol en mortier autonivelant

- Propriété du fichier: CYPE INGENIEROS, S.A.
- Format: FIEBDC-3/2002
- Zone géographique: République du Congo
- Devise: XAF
- Coûts indirects: 3.00 %
- Frais généraux: 13.00 %
- Bénéfice: 6.00 %
- TVA: 18.00 %

## F Aménagements et finitions

### FS Revêtements de sols

#### FSD Démolition

**FSD150** m² Démolition de la couche de base du revêtement de sol en mortier autonivelant, existant à l'intérieur du bâtiment, allant jusqu'à 8 cm d'épaisseur, avec un marteau-piqueur, sans détériorer les éléments constructifs contigus, et chargement manuel dans le camion ou la benne.
Démolition de la couche de base du revêtement de sol en mortier autonivelant, existant à l'intérieur du bâtiment, allant jusqu'à 8 cm d'épaisseur, avec un marteau-piqueur, sans détériorer les éléments constructifs contigus, et chargement manuel dans le camion ou la benne.
Inclut: Démolition de l'élément. Fragmentation des décombres en pièces maniables. Retrait et stockage des décombres. Nettoyage des restes d'ouvrage. Chargement manuel des décombres dans le camion ou la benne.
Critère de métré de projet: Surface mesurée selon documentation graphique du Projet.
Critère de mesure de l'ouvrage: On mesurera la surface réellement démolie selon les spécifications du Projet.

| Code | U | Désignation | Quantité | Prix | Montant |
|---|---|---|---|---|---|
| mq05mai030 | h | Marteau pneumatique. (matériel) | 0.198 | 1803.83 | 357.16 |
| mq05pdm010a | h | Compresseur portable électrique 2 m³/min de débit. (matériel) | 0.099 | 1684.46 | 166.76 |
| mo112 | h | Ouvrier d'exécution I/OE2 construction. (main-d'œuvre) | 0.241 | 886.94 | 213.75 |
| mo113 | h | Ouvrier d'exécution I/OE1 construction. (main-d'œuvre) | 0.392 | 871.30 | 341.55 |
| % | % | Frais de chantier des unités d'ouvrage | 2 % | 1079.22 | 21.58 |
|  |  | Coûts directs |  |  | 1100.80 |
